# Instalaciones

- Propiedad del archivo: CYPE INGENIEROS, S.A.
- Formato: FIEBDC-3/2002
- Ámbito geográfico: Guatemala
- Costes indirectos: 3.00 %
- Gastos generales: 13.00 %
- Beneficio industrial: 6.00 %
- IVA: 12.00 %

## I Instalaciones

### IU Urbanas

#### IUS Redes de saneamiento

**IUS090** Ud Tragante en calzada con caja de válvula de retención, construido con concreto, de 25x50x80 cm.
Formación de tragante en calzada construido con concreto masivo f'c=210 kg/cm² (3000 psi), clase de exposición F0 S0 P0 C0, tamaño máximo del agregado 19 mm (3/4"), consistencia plástica, de 25x50x80 cm, realizado sobre cama de asiento de material granular de 20 cm de espesor, con caja prefabricada de poliuretano de 45x23x40 cm incluida la válvula de retención de aluminio anodizado de 13,5x13,5 cm y rejilla de fundición dúctil normalizada, carga de rotura 250 kN, compatible con superficies de adoquín, concreto o asfalto en caliente, abatible y antirrobo, con marco de fundición del mismo tipo, enrasada al piso. Incluso colocación y retirada de encofrado recuperable de lámina metálica. Totalmente instalado y conexionado a la red general de desagüe, incluyendo el relleno del trasdós con material granular y sin incluir la excavación.
Incluye: Replanteo y trazado del tragante en planta y alzado. Excavación. Eliminación de las tierras sueltas del fondo de la excavación. Formación de cama con material granular. Colocación del encofrado. Fundido y compactación del concreto en formación de caja. Retirada del encofrado. Colocación de la caja prefabricada. Empalme y rejuntado del tragante al colector. Relleno del trasdós. Colocación del marco y la rejilla.
Criterio de medición de proyecto: Número de unidades previstas, según documentación gráfica de Proyecto.
Criterio de medición de obra: Se medirá el número de unidades realmente ejecutadas según especificaciones de Proyecto.

| Código | Ud | Descripción | Rendimiento | Precio | Importe |
|---|---|---|---|---|---|
| mt01arr010c | t | Grava de cantera, de 60 a 90 mm de diámetro. (material) | 0.088 | 6.73 | 0.59 |
| mt08epr040 | Ud | Encofrado recuperable de lámina metálica para formación de tragante de sección rectangular. (material) | 0.100 | 148.19 | 14.82 |
| mt10hmf050Gdf | m³ | Concreto masivo f'c=210 kg/cm² (3000 psi), clase de exposición F0 S0 P0 C0, tamaño máximo del agregado 19 mm (3/4"), consistencia plástica, premezclado, según ACI 318. (material) | 0.200 | 133.70 | 26.74 |
| mt04lma010b | Ud | Ladrillo cerámico macizo de elaboración mecánica para revestir, 25x12x5 cm. (material) | 8.000 | 0.21 | 1.68 |
| mt08aaa010a | m³ | Agua. (material) | 0.006 | 1.22 | 0.01 |
| mt01arg005a | t | Arena de cantera, para mortero preparado en obra. (material) | 0.033 | 16.77 | 0.55 |
| mt08cem000q | kg | Cemento gris en sacos. (material) | 9.900 | 0.21 | 2.08 |
| mt08adt010 | kg | Aditivo hidrófugo para impermeabilización de morteros u concretos. (material) | 0.198 | 0.97 | 0.19 |
| mt11poc010 | Ud | Caja prefabricada de poliuretano de 45x23x40 cm, incluso válvula de retención de aluminio anodizado de 13,5x13,5 cm. (material) | 1.000 | 104.31 | 104.31 |
| mt11rej010f | Ud | Marco y rejilla de fundición dúctil, carga de rotura 250 kN, abatible y provista de cadena antirrobo, de 500x250 mm, para tragante, incluso revestimiento de pintura bituminosa y relieves antideslizantes en la parte superior. (material) | 1.000 | 39.98 | 39.98 |
| mt01arr010a | t | Grava de cantera, de 19 a 25 mm de diámetro. (material) | 0.542 | 6.73 | 3.65 |
| mq06hor010 | h | Concretera mecánica. (maquinaria) | 0.017 | 1.26 | 0.02 |
| au00auh020 |  | Canaleta para fundido del concreto. | 1.000 | 0.00 | 0.00 |
| au00auh040 |  | Vibrador de concreto, eléctrico. | 1.000 | 0.00 | 0.00 |
| mo041 | h | Mampostero de obra civil. (mano de obra) | 1.894 | 3.67 | 6.95 |
| mo087 | h | Ayudante de mampostero de obra civil. (mano de obra) | 2.102 | 2.70 | 5.68 |
| % | % | Herramienta menor | 2 % | 207.25 | 4.15 |
|  |  | Costes directos |  |  | 211.40 |

| Código | Ud | Descripción | Precio |
|---|---|---|---|
| mo008 | h | Plomero. (mano de obra) | 3.80 |
| mo107 | h | Ayudante de plomero. (mano de obra) | 2.70 |
