# Piso de grama sintética

- Propiedad del archivo: CYPE INGENIEROS, S.A.
- Formato: FIEBDC-3/2002
- Ámbito geográfico: Guatemala
- Divisa: GTQ
- Costes indirectos: 3.00 %
- Gastos generales: 13.00 %
- Beneficio industrial: 6.00 %
- IVA: 12.00 %

## M Pisos y pisos urbanos

### MP Pisos urbanos

#### MPS De grama sintética

**MPS020** m² Piso de grama sintética.
Piso de grama sintética, de cuatro tonos de color verde y marrón, compuesto de mechones rectos monofilamento Dogbone DB Shape de 3/8" de fibra 100% polietileno resistente a los rayos UV, 5200/8 decitex, 120 micras de espesor y mechones rectos texturizados de 3/8" de fibra 100% polipropileno resistente a los rayos UV, 3000/6 decitex, 110 micras de espesor, tejidos sobre base de polipropileno drenante reforzada con una capa de fieltro, con termofijado y sellado con látex, de 25 mm de altura de pelo, 27 mm de altura total de moqueta, 2280 g/m² y 16800 mechones/m²; banda de unión de geotextil de polipropileno, de 300 mm de ancho y adhesivo de poliuretano bicomponente, lastrado con 5 kg/m² de agregado silíceo, de granulometría comprendida entre 0,4 y 0,8 mm; para uso en urbanismo y ocio.
Criterio de valoración económica: El precio no incluye la superficie base.
Incluye: Replanteo. Colocación de la grama sintética. Lastrado de la superficie.
Criterio de medición de proyecto: Superficie medida según documentación gráfica de Proyecto.
Criterio de medición de obra: Se medirá la superficie realmente ejecutada según especificaciones de Proyecto.

| Código | Ud | Descripción | Rendimiento | Precio | Importe |
|---|---|---|---|---|---|
| mt47cit230b | m² | Grama sintética, de cuatro tonos de color verde y marrón, compuesto de mechones rectos monofilamento Dogbone DB Shape de 3/8" de fibra 100% polietileno resistente a los rayos UV, 5200/8 decitex, 120 micras de espesor y mechones rectos texturizados de 3/8" de fibra 100% polipropileno resistente a los rayos UV, 3000/6 decitex, 110 micras de espesor, tejidos sobre base de polipropileno drenante reforzada con una capa de fieltro, con termofijado y sellado con látex, de 25 mm de altura de pelo, 27 mm de altura total de moqueta, 2280 g/m² y 16800 mechones/m², suministrado en rollos. (material) | 1.040 | 166.26 | 172.91 |
| mt47cit250d | m | Banda de unión de geotextil de polipropileno, de 300 mm de ancho, suministrada en rollos. (material) | 0.420 | 10.33 | 4.34 |
| mt47cit260a | kg | Adhesivo de poliuretano bicomponente. (material) | 0.300 | 42.06 | 12.62 |
| mt47cit004a | kg | Agregado silíceo, de granulometría comprendida entre 0,4 y 0,8 mm, suministrado en sacos. (material) | 5.000 | 1.42 | 7.10 |
| mq07cel010 | h | Carretilla elevadora diesel de doble tracción de 8 t. (maquinaria) | 0.239 | 204.80 | 48.95 |
| mo041 | h | Mampostero de obra civil. (mano de obra) | 0.239 | 64.87 | 15.50 |
| mo087 | h | Ayudante de mampostero de obra civil. (mano de obra) | 0.299 | 48.49 | 14.50 |
| % | % | Herramienta menor | 2 % | 275.92 | 5.52 |
|  |  | Costes directos |  |  | 281.44 |
