# Empedrado

- Propiedad del archivo: CYPE Ingenieros S.A.
- Formato: FIEBDC-3/2016
- Programa: Generador de precios de la construcción. CYPE Ingenieros, S.A.
- Fecha: 01/04/2025
- Ámbito geográfico: Guatemala
- Divisa: GTQ
- Costes indirectos: 3 %
- Gastos generales: 13 %
- Beneficio industrial: 6 %
- IVA: 12 %

## M Pisos y pisos urbanos

### MP Pisos urbanos

#### MPP De piedra natural

**MPP030** m² Empedrado.
Empedrado realizado con agregado de canto rodado de 10 a 12 mm de tamaño máximo, colocado a tizón, con disposición irregular, sobre capa de mortero de cemento CEM II/B-P 32,5 N tipo M-7,5, de 60 mm de espesor. Incluso replanteo, colocación y retirada de encofrados, riego y rejuntado con lechada de cemento, retirada en fresco de los restos de lechada y limpieza final.
Incluye: Replanteo. Colocación de encofrados. Extendido de la capa de mortero. Colocación individual de los agregados. Aplicación de la lechada de cemento. Retirada de encofrados. Limpieza final.
Criterio de medición de proyecto: Superficie medida en proyección horizontal, según documentación gráfica de Proyecto.
Criterio de medición de obra: Se medirá, en proyección horizontal, la superficie realmente ejecutada según especificaciones de Proyecto.

| Código | Ud | Descripción | Rendimiento | Precio | Importe |
|---|---|---|---|---|---|
| mt09mor010d | m³ | Mortero de cemento CEM II/B-P 32,5 N tipo M-7,5, confeccionado en obra con 300 kg/m³ de cemento y una proporción en volumen 1/5. (material) | 0.06 | 964.43 | 57.866 |
| mt01arp170a | t | Cantos rodados seleccionados, de 10 a 12 mm de tamaño máximo, para empedrados. (material) | 0.016 | 208.74 | 3.340 |
| mt09lec020a | m³ | Lechada de cemento CEM II/B-P 32,5 N 1/2. (material) | 0.002 | 1030.68 | 2.061 |
| mt08aaa010a | m³ | Agua. (material) | 0.01 | 12.24 | 0.122 |
| mo041 | h | Mampostero de obra civil. (mano de obra) | 2.514 | 64.87 | 163.083 |
| mo087 | h | Ayudante de mampostero de obra civil. (mano de obra) | 2.514 | 48.49 | 121.904 |
| % | % | Herramienta menor | 2 % | 348.376 | 6.968 |
|  |  | Costes directos |  |  | 355.344 |

Residuos:
- colocación: mt09mor010d; factor de residuo 0.0036
- colocación: mt01arp170a Cantos rodados seleccionados, de 10 a 12 mm de tamaño máximo, para empedrados; factor de residuo 0.00373185

## Recursos

**mt09mor010d** m³ Mortero de cemento CEM II/B-P 32,5 N tipo M-7,5
Datos técnicos: Coste energético 3724.000 MJ; Emisión de CO2 323.000 kg; Código LER 17 01 01; Masa del elemento 1900 kg; Volumen 1.266667 m3

**mt01arp170a** t Cantos rodados seleccionados, de 10 a 12 mm de tamaño máximo, para empedrados
Datos técnicos: Coste energético 75.000 MJ; Emisión de CO2 4.000 kg; Código LER 17 05 04; Masa del elemento 1000 kg; Volumen 0.625 m3

**mt09lec020a** m³ Lechada de cemento CEM II/B-P 32,5 N 1/2
Datos técnicos: Coste energético 1507.560 MJ; Emisión de CO2 283.943 kg; Código LER 17 01 01; Masa del elemento 637.5 kg; Volumen 0.425 m3

**mt08aaa010a** m³ Agua
Datos técnicos: Coste energético 60.000 MJ; Emisión de CO2 30.000 kg
