# Impermeabilización de canal, con geotextil y geomembrana

- Propiedad del archivo: CYPE Ingenieros S.A.
- Formato: FIEBDC-3/2016
- Programa: Generador de precios de la construcción. CYPE Ingenieros, S.A.
- Fecha: 01/04/2025
- Ámbito geográfico: Guatemala
- Divisa: GTQ
- Costes indirectos: 3 %
- Gastos generales: 13 %
- Beneficio industrial: 6 %
- IVA: 12 %

## N Aislamientos e impermeabilizaciones

### NI Impermeabilizaciones

#### NIB Obras hidráulicas

**NIB020** m² Impermeabilización de canal, con geotextil y geomembrana.
Impermeabilización de canal de agua no potable, con geomembrana homogénea de policloruro de vinilo plastificado (PVC-P), con resistencia a la intemperie, de 1,2 mm de espesor, color gris, con una densidad de 1240 kg/m³ según ISO 1183, resistencia CBR a punzonamiento de 1,8 kN según ISO 12236 y una resistencia al desgarro superior a 40 kN/m, colocada con solapes, sin adherir al soporte, sobre geotextil no tejido sintético, termosoldado, de polipropileno, con una resistencia a la tracción longitudinal de 8,0 kN/m, una resistencia a la tracción transversal de 10,1 kN/m, una apertura de cono a la prueba de perforación dinámica según ISO 13433 inferior a 40 mm, resistencia CBR a punzonamiento 0,3 kN y una masa superficial de 120 g/m².
Incluye: Limpieza previa de la superficie soporte. Replanteo y corte. Colocación del geotextil. Colocación de la impermeabilización. Resolución de las uniones.
Criterio de medición de proyecto: Superficie medida según documentación gráfica de Proyecto.
Criterio de medición de obra: Se medirá la superficie realmente ejecutada según especificaciones de Proyecto.

| Código | Ud | Descripción | Rendimiento | Precio | Importe |
|---|---|---|---|---|---|
| mt14gso030aaae | m² | Geotextil no tejido sintético, termosoldado, de polipropileno, con una resistencia a la tracción longitudinal de 8 kN/m, una resistencia a la tracción transversal de 10,1 kN/m, una apertura de cono a la prueba de perforación dinámica según ISO 13433 inferior a 40 mm, resistencia CBR a punzonamiento 0,3 kN y una masa superficial de 120 g/m². (material) | 1.1 | 10.79 | 11.869 |
| mt15dag020a | m² | Geomembrana homogénea de policloruro de vinilo plastificado (PVC-P), con resistencia a la intemperie, de 1,2 mm de espesor, color gris, con una densidad de 1240 kg/m³ según ISO 1183, resistencia CBR a punzonamiento de 1,8 kN según ISO 12236 y una resistencia al desgarro superior a 40 kN/m, suministrada en rollos de 2,05 m de ancho y 150 m de longitud. (material) | 1.1 | 61.91 | 68.101 |
| mo029 | h | Aplicador de membranas impermeabilizantes. (mano de obra) | 0.216 | 64.87 | 14.012 |
| mo067 | h | Ayudante aplicador de membranas impermeabilizantes. (mano de obra) | 0.216 | 48.49 | 10.474 |
| % | % | Herramienta menor | 2 % | 104.456 | 2.089 |
|  |  | Costes directos |  |  | 106.545 |

Residuos:
- colocación: mt14gso030aaae; factor de residuo 0.07
- colocación: mt15dag020a; factor de residuo 0.048

## Recursos

**mt14gso030aaae** m² Geotextil no tejido sintético
Datos técnicos: Coste energético 16.404 MJ; Emisión de CO2 0.564 kg; Código LER 17 06 04; Masa del elemento 0.12 kg; Volumen 0.0002 m3
Residuos:
- embalaje: re170203 Plástico. (componente de residuo); rendimiento 0.024 kg; Código LER 17 02 03; Masa del elemento 1 kg; Volumen 0.001667 m3

**mt15dag020a** m² Geomembrana homogénea de policloruro de vinilo plastificado (PVC-P)
Datos técnicos: Coste energético 122.094 MJ; Emisión de CO2 4.356 kg; Código LER 17 06 04; Masa del elemento 1.488 kg; Volumen 0.00248 m3
Residuos:
- embalaje: re170203 Plástico; rendimiento 0.024 kg
