# Cimentación de concreto ciclópeo

- Propiedad del archivo: CYPE INGENIEROS, S.A.
- Formato: FIEBDC-3/2002
- Ámbito geográfico: Guatemala
- Divisa: GTQ
- Costes indirectos: 3.00 %
- Gastos generales: 13.00 %
- Beneficio industrial: 6.00 %
- IVA: 12.00 %

## C Cimentaciones

### CM Semiprofundas

#### CMP Pozos de cimentación

**CMP010** m³ Cimentación de concreto ciclópeo.
Cimentación de concreto ciclópeo, con concreto f'c=170 kg/cm² (2500 psi), clase de exposición F0 S0 P0 C0, tamaño máximo del agregado 25 mm (1"), consistencia blanda, preparado en obra y fundido con medios manuales (60% de volumen) y piedra bruta de 15 a 30 cm de diámetro (40% de volumen).
Incluye: Replanteo y trazado de las zapatas y de las columnas u otros elementos estructurales que apoyen en las mismas. Preparación del concreto. Fundido y compactación del concreto. Colocación de las piedras en el concreto fresco. Coronación y enrase de cimientos. Curado del concreto.
Criterio de medición de proyecto: Volumen teórico, según documentación gráfica de Proyecto.
Criterio de medición de obra: Se medirá el volumen teórico ejecutado según especificaciones de Proyecto, sin incluir los incrementos por excesos de excavación no autorizados.

| Código | Ud | Descripción | Rendimiento | Precio | Importe |
|---|---|---|---|---|---|
| mt08aaa010a | m³ | Agua. (material) | 0.143 | 11.92 | 1.70 |
| mt01arg000q | m³ | Arena de río. (material) | 0.340 | 118.63 | 40.33 |
| mt01arg001qp | m³ | Piedrín de 1", de tamaño máximo 25 mm. (material) | 0.427 | 214.05 | 91.40 |
| mt08cem000q | kg | Cemento gris en sacos. (material) | 252.318 | 2.09 | 527.34 |
| mt01arg100b | m³ | Piedra bruta de 15 a 30 cm de diámetro. (material) | 0.400 | 176.06 | 70.42 |
| mq06hor010 | h | Concretera mecánica eléctrica con una capacidad de amasado de 160 l. (maquinaria) | 0.396 | 24.91 | 9.86 |
| au00auh040 |  | Vibrador de concreto, eléctrico. | 1.000 | 0.00 | 0.00 |
| mo045 | h | Fundidor de productos del concreto. (mano de obra) | 0.109 | 61.47 | 6.70 |
| mo092 | h | Ayudante fundidor de productos del concreto. (mano de obra) | 0.109 | 45.92 | 5.01 |
| mo113 | h | Peón mampostero. (mano de obra) | 2.014 | 42.54 | 85.68 |
| mo112 | h | Peón mampostero capacitado. (mano de obra) | 1.197 | 43.24 | 51.76 |
| % | % | Herramienta menor | 2 % | 890.20 | 17.80 |
|  |  | Costes directos |  |  | 908.00 |
