# Placa de anclaje de acero, con pernos de anclaje soldados

- Propiedad del archivo: CYPE INGENIEROS, S.A.
- Formato: FIEBDC-3/2002
- Ámbito geográfico: Guatemala
- Divisa: GTQ
- Costes indirectos: 3.00 %
- Gastos generales: 13.00 %
- Beneficio industrial: 6.00 %
- IVA: 12.00 %

## E Estructuras

### EA Acero

#### EAS Columnas

**EAS005** Ud Placa de anclaje de acero, con pernos de anclaje soldados.
Placa de anclaje de acero A 36 en perfil plano, con taladro central biselado, de 250x250 mm y espesor 12 mm, con 4 pernos de anclaje soldados, de acero corrugado Grado 60 (fy=4200 kg/cm²) de 12 mm de diámetro y 50 cm de longitud total.
Criterio de valoración económica: El precio incluye los cortes, los despuntes, la preparación de bordes, las pletinas, las piezas especiales y los elementos auxiliares de montaje.
Incluye: Limpieza y preparación del plano de apoyo. Replanteo y marcado de los ejes. Colocación y fijación provisional de la placa. Aplomado y nivelación.
Criterio de medición de proyecto: Número de unidades previstas, según documentación gráfica de Proyecto.
Criterio de medición de obra: Se medirá el número de unidades realmente ejecutadas según especificaciones de Proyecto.

| Código | Ud | Descripción | Rendimiento | Precio | Importe |
|---|---|---|---|---|---|
| mt07ala001e | kg | Pletina de acero laminado A 36, según ASTM A 36, para aplicaciones estructurales. Trabajada y montada en taller, para colocar con uniones soldadas en obra. (material) | 5.888 | 21.52 | 126.71 |
| mt07aco140a | kg | Acero en varillas corrugadas, Grado 60 (fy=4200 kg/cm²), de varios diámetros, según NTG 36011, ASTM A 615 y ASTM A 615 M. (material) | 1.775 | 7.65 | 13.58 |
| mq08sol020 | h | Equipo y elementos auxiliares para soldadura eléctrica. (maquinaria) | 0.015 | 24.99 | 0.37 |
| op00cor020 |  | Cortadora manual de metal, de disco. | 1.000 | 0.00 | 0.00 |
| mo047 | h | Montador de estructura metálica. (mano de obra) | 0.323 | 67.51 | 21.81 |
| mo094 | h | Ayudante de montador de estructura metálica. (mano de obra) | 0.323 | 50.43 | 16.29 |
| % | % | Herramienta menor | 2 % | 178.76 | 3.58 |
|  |  | Costes directos |  |  | 182.34 |
