# Celosía en fachada, de mampostería de piezas prefabricadas de concreto, de lamas fijas

- Propiedad del archivo: CYPE INGENIEROS, S.A.
- Formato: FIEBDC-3/2002
- Ámbito geográfico: Guatemala
- Divisa: GTQ
- Costes indirectos: 3.00 %
- Gastos generales: 13.00 %
- Beneficio industrial: 6.00 %
- IVA: 12.00 %

## F Fachadas y particiones

### FD Defensas

#### FDZ Celosías

**FDZ030** Ud Celosía en fachada, de mampostería de piezas prefabricadas de concreto, de lamas fijas.
Celosía en fachada, de mampostería de piezas prefabricadas de concreto, con lamas fijas, 20x40 cm, color gris, recibidas con mortero de cemento, confeccionado en obra, dosificación 1:6.
Incluye: Replanteo. Colocación y aplomado de miras de referencia. Tendido de hilos entre miras. Colocación de plomos fijos en las aristas. Colocación de las piezas. Repaso de las juntas y limpieza del paramento.
Criterio de medición de proyecto: Número de unidades previstas, según documentación gráfica de Proyecto.
Criterio de medición de obra: Se medirá el número de unidades realmente ejecutadas según especificaciones de Proyecto.

| Código | Ud | Descripción | Rendimiento | Precio | Importe |
|---|---|---|---|---|---|
| mt20thp010a | Ud | Pieza prefabricada de concreto, con lamas fijas, 20x40 cm, color gris. (material) | 1.000 | 77.75 | 77.75 |
| mt08aaa010a | m³ | Agua. (material) | 0.006 | 11.98 | 0.07 |
| mt01arg005a | t | Arena de cantera, para mortero preparado en obra. (material) | 0.005 | 163.45 | 0.82 |
| mt08cem000q | kg | Cemento gris en sacos. (material) | 0.750 | 2.10 | 1.58 |
| mq06hor010 | h | Concretera mecánica eléctrica con una capacidad de amasado de 160 l. (maquinaria) | 0.005 | 25.18 | 0.13 |
| mo020 | h | Mampostero. (mano de obra) | 0.435 | 64.87 | 28.22 |
| mo113 | h | Peón mampostero. (mano de obra) | 0.244 | 46.72 | 11.40 |
| % | % | Herramienta menor | 2 % | 119.97 | 2.40 |
|  |  | Costes directos |  |  | 122.37 |
