# Moldura realizada mediante piezas de moldura prefabricadas de concreto, de color a elegir, de 16x4 cm

- Propiedad del archivo: CYPE INGENIEROS, S.A.
- Formato: FIEBDC-3/2002
- Ámbito geográfico: Guatemala
- Costes indirectos: 3.00 %
- Gastos generales: 13.00 %
- Beneficio industrial: 6.00 %
- IVA: 12.00 %

## H Remates y ayudas

### HR Remates

#### HRC Molduras

**HRC010** m Moldura realizada mediante piezas de moldura prefabricadas de concreto, de color a elegir, de 16x4 cm.
Formación de moldura de hueco de fachada piezas de moldura prefabricadas de concreto, de color a elegir, de 16x4 cm, con cartela, recibidas con mortero de cemento, confeccionado en obra, con aditivo hidrófugo, dosificación 1:4. Incluso fijaciones metálicas y rejuntado en las uniones entre piezas y con la fachada con mortero de juntas especial para revestimientos de prefabricados de concreto, y tratamiento de protección suplementaria mediante aplicación sobre el conjunto de pintura hidrófuga incolora en dos capas.
Incluye: Preparación de la superficie de apoyo. Replanteo de las piezas en el hueco. Colocación de reglas y plomadas sujetas al muro. Colocación, aplomado, nivelación y alineación de las piezas. Rejuntado y limpieza. Aplicación en dos capas de la pintura hidrófuga incolora.
Criterio de medición de proyecto: Longitud medida por su mayor desarrollo lineal, según documentación gráfica de Proyecto.
Criterio de medición de obra: Se medirá, por su mayor desarrollo lineal, la longitud realmente ejecutada según especificaciones de Proyecto, incluyendo la longitud que pudiera perderse en ingletes.

| Código | Ud | Descripción | Rendimiento | Precio | Importe |
|---|---|---|---|---|---|
| mt08aaa010a | m³ | Agua. (material) | 0.006 | 1.20 | 0.01 |
| mt01arg005a | t | Arena de cantera, para mortero preparado en obra. (material) | 0.003 | 16.65 | 0.05 |
| mt08cem000q | kg | Cemento gris en sacos. (material) | 0.760 | 0.21 | 0.16 |
| mt08adt010 | kg | Aditivo hidrófugo para impermeabilización de morteros u concretos. (material) | 0.015 | 0.96 | 0.01 |
| mt20rhp010q | m | Piezas de moldura prefabricadas de concreto, color a elegir, de 16x4 cm, con cartela, con anclaje metálico de acero inoxidable, para formación de moldura de huecos de fachada. (material) | 1.100 | 26.07 | 28.68 |
| mt09mcr235 | kg | Mortero de juntas para prefabricados de concreto y piedra artificial, compuesto de cemento, agregados, pigmentos y aditivos especiales. (material) | 0.279 | 1.91 | 0.53 |
| mt09lec010b | m³ | Lechada de cemento blanco BL 22,5 X. (material) | 0.001 | 121.36 | 0.12 |
| mt28pcs010 | l | Tratamiento superficial hidrofugante, de superficie invisible. (material) | 0.144 | 8.30 | 1.20 |
| mq06hor010 | h | Concretera mecánica. (maquinaria) | 0.015 | 1.24 | 0.02 |
| op00amo010 |  | Amoladora o radial. | 1.000 | 0.00 | 0.00 |
| mo020 | h | Mampostero. (mano de obra) | 0.500 | 3.67 | 1.84 |
| mo113 | h | Peón mampostero. (mano de obra) | 0.517 | 2.60 | 1.34 |
| % | % | Herramienta menor | 2 % | 33.96 | 0.68 |
|  |  | Costes directos |  |  | 34.64 |
