# Depósito enterrado

- Propiedad del archivo: CYPE INGENIEROS, S.A.
- Formato: FIEBDC-3/2002
- Ámbito geográfico: Guatemala
- Divisa: GTQ
- Costes indirectos: 3.00 %
- Gastos generales: 13.00 %
- Beneficio industrial: 6.00 %
- IVA: 12.00 %

## I Instalaciones

### IC Calefacción, refrigeración, climatización y agua caliente sanitaria

#### ICD Combustible líquido

**ICD010** Ud Depósito enterrado.
Depósito homologado de gasoil enterrado de lámina de acero, de simple pared contenido en cubeto, con una capacidad de 600 litros, para pequeños consumos individuales. Incluso medidor de nivel, interruptor de nivel, equipo de protección catódica, canalización hasta caldera con tubería de cobre de 18 mm de diámetro protegida con funda de tubo de PVC, boca para la carga, tubería de ventilación, tubo buzo, tapa de registro, válvulas y accesorios de conexión, y elementos de protección según normativa. Totalmente montado, conexionado y probado. Sin incluir la obra civil.
Incluye: Descarga del depósito sobre el lecho de arena. Montaje de válvulas y accesorios. Colocación de la boca para la carga y la tapa de registro. Colocación de la tubería de ventilación y del tubo buzo. Colocación y fijación de la canalización hasta la caldera. Colocación del equipo de protección catódica. Conexión a la red de tierra.
Criterio de medición de proyecto: Número de unidades previstas, según documentación gráfica de Proyecto.
Criterio de medición de obra: Se medirá el número de unidades realmente ejecutadas según especificaciones de Proyecto.

| Código | Ud | Descripción | Rendimiento | Precio | Importe |
|---|---|---|---|---|---|
| mt38dep010a | Ud | Depósito de gasoil de lámina de acero, enterrado, de simple pared contenido en cubeto, con una capacidad de 600 litros, para pequeños consumos individuales. Tratamiento exterior: granallado SA 2 1/2 y acabado mediante capa de resina de poliuretano de 600 micras de espesor. Incluso elementos de protección según normativa. (material) | 1.000 | 6478.82 | 6478.82 |
| mt38dep022a | Ud | Indicador de nivel para depósito de combustibles líquidos. (material) | 1.000 | 1963.03 | 1963.03 |
| mt38dep023a | Ud | Interruptor de nivel para depósito de combustibles líquidos. (material) | 1.000 | 368.24 | 368.24 |
| mt38dep024c | Ud | Conjunto de boca para la carga, valvulería y accesorios de conexión para depósito de combustibles líquidos. (material) | 1.000 | 1069.28 | 1069.28 |
| mt38dep026a | Ud | Tapa de registro de 70x70 cm, de fundición, para inspección de depósito de combustibles líquidos enterrado. Incluso accesorios. (material) | 1.000 | 947.46 | 947.46 |
| mt43tco010ca | m | Tubo de cobre estirado en frío sin soldadura, diámetro D=16/18 mm y 1 mm de espesor. (material) | 27.380 | 23.35 | 639.32 |
| mt43tco010ha | m | Tubo de cobre estirado en frío sin soldadura, diámetro D=51/54 mm y 1,5 mm de espesor. (material) | 1.700 | 116.84 | 198.63 |
| mt35aia090ad | m | Tubo rígido de PVC, enchufable, curvable en caliente, de color negro, de 32 mm de diámetro nominal, para canalización fija en superficie. Resistencia a la compresión 1250 N, resistencia al impacto 2 julios, temperatura de trabajo -5°C hasta 60°C, con grado de protección IP547, propiedades eléctricas: aislante, no propagador de la llama. Incluso abrazaderas, elementos de sujeción y accesorios (curvas, manguitos, tees, codos y curvas flexibles). (material) | 25.000 | 34.48 | 862.00 |
| mt38dep011a | Ud | Equipo de protección catódica para depósito de gasoil de lámina de acero, enterrado, de simple pared, con una capacidad de 600 litros, para pequeños consumos individuales. (material) | 1.000 | 960.86 | 960.86 |
| mq07gte010c | h | Grúa autopropulsada de brazo telescópico con una capacidad de elevación de 30 t y 27 m de altura máxima de trabajo. (maquinaria) | 0.500 | 547.66 | 273.83 |
| mo004 | h | Instalador de aparatos de calefacción. (mano de obra) | 5.442 | 66.67 | 362.82 |
| mo103 | h | Ayudante instalador de aparatos de calefacción. (mano de obra) | 5.442 | 48.40 | 263.39 |
| % | % | Herramienta menor | 2 % | 14387.68 | 287.75 |
|  |  | Costes directos |  |  | 14675.43 |
