# Sistema de calefacción y refrigeración por piso radiante, con capa de mortero

- Propiedad del archivo: CYPE INGENIEROS, S.A.
- Formato: FIEBDC-3/2002
- Ámbito geográfico: Guatemala
- Divisa: GTQ
- Costes indirectos: 3.00 %
- Gastos generales: 13.00 %
- Beneficio industrial: 6.00 %
- IVA: 12.00 %

## I Instalaciones

### IC Calefacción, refrigeración, climatización y agua caliente sanitaria

#### ICE Emisores por agua para calefacción y refrigeración

**ICE106** m² Sistema de calefacción y refrigeración por piso radiante, con capa de mortero.
Sistema de calefacción por piso radiante, compuesto por film de polietileno, banda de espuma de polietileno (PE), de 150x10 mm, panel portatubos aislante de poliestireno expandido (EPS), de 30 kg/m³ de densidad, de 1450x850 mm y 13 mm de espesor, tubo de polietileno reticulado (PE-Xa) con barrera de oxígeno y capa de protección de polietileno (PE) modificado, de 16 mm de diámetro exterior y 2 mm de espesor, y mortero autonivelante, con resistencia a compresión de 20 N/mm², resistencia a flexión de 4 N/mm², de 50 mm de espesor. Totalmente montado, conexionado y probado.
Incluye: Preparación y limpieza de la superficie de apoyo. Replanteo de la instalación. Extendido del film de polietileno. Fijación del zócalo perimetral. Colocación de los paneles. Replanteo de la tubería. Colocación y fijación de las tuberías. Fundido y extendido de la capa de mortero autonivelante.
Criterio de medición de proyecto: Superficie útil, medida según documentación gráfica de Proyecto.
Criterio de medición de obra: Se medirá la superficie realmente ejecutada según especificaciones de Proyecto.

| Código | Ud | Descripción | Rendimiento | Precio | Importe |
|---|---|---|---|---|---|
| mt17peu010a | m² | Film de polietileno. (material) | 1.000 | 17.85 | 17.85 |
| mt17epu021a | m | Banda de espuma de polietileno (PE), de 150x10 mm, con tiras autoadhesivas. (material) | 0.600 | 35.16 | 21.10 |
| mt17epu010a | m² | Panel portatubos aislante de poliestireno expandido (EPS), de 30 kg/m³ de densidad, de 1450x850 mm y 13 mm de espesor, paso del tubo múltiplo de 5 cm, válido para tubo de 16 y 17 mm de diámetro, con unión entre paneles mediante traslape para evitar puentes térmicos y filtraciones de mortero. (material) | 1.000 | 211.83 | 211.83 |
| mt37tpu012a | m | Tubo de polietileno reticulado (PE-Xa) con barrera de oxígeno y capa de protección de polietileno (PE) modificado, de 16 mm de diámetro exterior y 2 mm de espesor, según ISO 15875-2. (material) | 5.000 | 28.67 | 143.35 |
| mt09mal020a | m³ | Mortero autonivelante, con resistencia a compresión de 20 N/mm², resistencia a flexión de 4 N/mm², a base de sulfato cálcico, para espesores de 2,5 a 7,0 cm, usado en nivelación de pisos. (material) | 0.050 | 1994.70 | 99.74 |
| mt08aaa010a | m³ | Agua. (material) | 0.004 | 11.92 | 0.05 |
| mq06pym020 | h | Mezcladora-bombeadora para morteros autonivelantes. (maquinaria) | 0.050 | 78.81 | 3.94 |
| mo004 | h | Instalador de aparatos de calefacción. (mano de obra) | 0.729 | 60.70 | 44.25 |
| mo103 | h | Ayudante instalador de aparatos de calefacción. (mano de obra) | 0.729 | 44.07 | 32.13 |
| mo031 | h | Aplicador de mortero autonivelante. (mano de obra) | 0.054 | 59.07 | 3.19 |
| mo069 | h | Ayudante aplicador de mortero autonivelante. (mano de obra) | 0.054 | 44.16 | 2.38 |
| % | % | Herramienta menor | 2 % | 579.81 | 11.60 |
|  |  | Costes directos |  |  | 591.41 |
