# Batería eléctrica

- Propiedad del archivo: CYPE INGENIEROS, S.A.
- Formato: FIEBDC-3/2002
- Ámbito geográfico: Guatemala
- Divisa: GTQ
- Costes indirectos: 3.00 %
- Gastos generales: 13.00 %
- Beneficio industrial: 6.00 %
- IVA: 12.00 %

## I Instalaciones

### IC Calefacción, refrigeración, climatización y agua caliente sanitaria

#### ICM Emisores eléctricos para calefacción

**ICM030** Ud Batería eléctrica.
Batería de calefacción eléctrica de 125 mm de diámetro, potencia calorífica de 0,5 kW, para alimentación monofásica a 230 V y 50 Hz de frecuencia, formada por cuerpo de lámina de acero galvanizado con cuello de conexión a conducto con junta perimetral, resistencia blindada de acero inoxidable, caja de bornes grado de protección IP40, interruptor térmico con rearme automático e interruptor térmico con rearme manual.
Incluye: Replanteo. Montaje sobre el conducto. Conexionado y comprobación de su correcto funcionamiento.
Criterio de medición de proyecto: Número de unidades previstas, según documentación gráfica de Proyecto.
Criterio de medición de obra: Se medirá el número de unidades realmente ejecutadas según especificaciones de Proyecto.

| Código | Ud | Descripción | Rendimiento | Precio | Importe |
|---|---|---|---|---|---|
| mt42ald420aaa | Ud | Batería de calefacción eléctrica de 125 mm de diámetro, potencia calorífica de 0,5 kW, para alimentación monofásica a 230 V y 50 Hz de frecuencia, formada por cuerpo de lámina de acero galvanizado con cuello de conexión a conducto con junta perimetral, resistencia blindada de acero inoxidable, caja de bornes grado de protección IP40, interruptor térmico con rearme automático e interruptor térmico con rearme manual. (material) | 1.000 | 2723.12 | 2723.12 |
| mo004 | h | Instalador de aparatos de calefacción. (mano de obra) | 0.163 | 60.70 | 9.89 |
| mo103 | h | Ayudante instalador de aparatos de calefacción. (mano de obra) | 0.163 | 44.07 | 7.18 |
| % | % | Herramienta menor | 2 % | 2740.19 | 54.80 |
|  |  | Costes directos |  |  | 2794.99 |
