# Conducto concéntrico de doble pared de aluminio

- Propiedad del archivo: CYPE INGENIEROS, S.A.
- Formato: FIEBDC-3/2002
- Ámbito geográfico: Guatemala
- Divisa: GTQ
- Costes indirectos: 3.00 %
- Gastos generales: 13.00 %
- Beneficio industrial: 6.00 %
- IVA: 12.00 %

## I Instalaciones

### IC Calefacción, refrigeración, climatización y agua caliente sanitaria

#### ICO Sistemas de evacuación de los productos de la combustión

**ICO190** m Conducto concéntrico de doble pared de aluminio.
Conducto para evacuación de los productos de la combustión y admisión de aire comburente, formado por tubo de doble pared con junta de estanqueidad, de 60/100 mm de diámetro, compuesto por pared interior de aluminio y pared exterior de aluminio acabado lacado color blanco, con junta de estanqueidad de silicona, temperatura máxima de 200°C, presión de trabajo de hasta 200 Pa. Incluso accesorios, piezas especiales, módulos finales y material auxiliar para montaje y sujeción a la obra.
Incluye: Replanteo. Presentación de tubos, accesorios, piezas especiales y módulos finales. Fijación del material auxiliar para montaje y sujeción a la obra. Montaje. Conexionado y comprobación de su correcto funcionamiento.
Criterio de medición de proyecto: Longitud medida desde el arranque del conducto hasta la parte superior del módulo final, según documentación gráfica de Proyecto.
Criterio de medición de obra: Se medirá, desde el arranque del conducto hasta la parte superior del módulo final, la longitud realmente ejecutada según especificaciones de Proyecto.

| Código | Ud | Descripción | Rendimiento | Precio | Importe |
|---|---|---|---|---|---|
| mt20din141a | Ud | Material auxiliar para montaje y sujeción a la obra de los tubos de doble pared con junta de estanqueidad, de 60/100 mm de diámetro. (material) | 1.000 | 22.28 | 22.28 |
| mt20din140am | m | Tubo de doble pared con junta de estanqueidad, de 60/100 mm de diámetro, compuesto por pared interior de aluminio y pared exterior de aluminio acabado lacado color blanco, con junta de estanqueidad de silicona, temperatura máxima de 200°C, presión de trabajo de hasta 200 Pa, con el precio incrementado el 60% en concepto de accesorios, piezas especiales y módulos finales. (material) | 1.000 | 594.08 | 594.08 |
| mo004 | h | Instalador de aparatos de calefacción. (mano de obra) | 0.327 | 60.70 | 19.85 |
| mo103 | h | Ayudante instalador de aparatos de calefacción. (mano de obra) | 0.327 | 44.07 | 14.41 |
| % | % | Herramienta menor | 2 % | 650.62 | 13.01 |
|  |  | Costes directos |  |  | 663.63 |
