# Sistema repartidor de silo para biomasa, de techo

- Propiedad del archivo: CYPE INGENIEROS, S.A.
- Formato: FIEBDC-3/2002
- Ámbito geográfico: Guatemala
- Divisa: GTQ
- Costes indirectos: 3.00 %
- Gastos generales: 13.00 %
- Beneficio industrial: 6.00 %
- IVA: 12.00 %

## I Instalaciones

### IC Calefacción, refrigeración, climatización y agua caliente sanitaria

#### ICQ Calderas de biomasa

**ICQ055** Ud Sistema repartidor de silo para biomasa, de techo.
Sistema repartidor de silo para combustible de biomasa, de techo, formado por 3 transportadores helicoidales sinfín, de 7 m de longitud cada uno, formados por tornillo sinfín de 300 mm de diámetro y jaula metálica, y 50 m de perfiles en I para apoyo de repartidores helicoidales sinfín. Totalmente montado, conexionado y probado.
Incluye: Replanteo. Nivelación, colocación y fijación de los componentes del sistema. Conexión a la red eléctrica.
Criterio de medición de proyecto: Número de unidades previstas, según documentación gráfica de Proyecto.
Criterio de medición de obra: Se medirá el número de unidades realmente ejecutadas según especificaciones de Proyecto.

| Código | Ud | Descripción | Rendimiento | Precio | Importe |
|---|---|---|---|---|---|
| mt38cbh202a | Ud | Kit básico para accionamiento del repartidor helicoidal sinfín, con motor de 5,5 kW. (material) | 3.000 | 25727.09 | 77181.27 |
| mt38cbh205a | Ud | Repartidor helicoidal sinfín de 1 m de longitud, formado por tornillo sinfín de 300 mm de diámetro y jaula metálica. (material) | 3.000 | 5733.96 | 17201.88 |
| mt38cbh205b | Ud | Repartidor helicoidal sinfín de 2 m de longitud, formado por tornillo sinfín de 300 mm de diámetro y jaula metálica. (material) | 9.000 | 8914.69 | 80232.21 |
| mt38cbh206a | m | Perfil en I para apoyo de repartidores helicoidales sinfín. (material) | 50.000 | 1417.26 | 70863.00 |
| mt38cbh207a | Ud | Conjunto de 2 escuadras metálicas de soporte para perfil en I. (material) | 10.000 | 865.50 | 8655.00 |
| mo003 | h | Electricista. (mano de obra) | 32.827 | 60.70 | 1992.60 |
| mo102 | h | Ayudante de electricista. (mano de obra) | 32.827 | 44.07 | 1446.69 |
| % | % | Herramienta menor | 2 % | 257572.65 | 5151.45 |
|  |  | Costes directos |  |  | 262724.10 |
