# Pieza para conducto circular

- Propiedad del archivo: CYPE INGENIEROS, S.A.
- Formato: FIEBDC-3/2002
- Ámbito geográfico: Guatemala
- Divisa: GTQ
- Costes indirectos: 3.00 %
- Gastos generales: 13.00 %
- Beneficio industrial: 6.00 %
- IVA: 12.00 %

## I Instalaciones

### IC Calefacción, refrigeración, climatización y agua caliente sanitaria

#### ICR Sistemas de conducción de aire

**ICR016** Ud Pieza para conducto circular.
Codo 30° para conducto circular de acero galvanizado, de 80 mm de diámetro.
Incluye: Colocación y fijación de las piezas especiales prefabricadas a la red de conductos.
Criterio de medición de proyecto: Número de unidades previstas, según documentación gráfica de Proyecto.
Criterio de medición de obra: Se medirá el número de unidades realmente ejecutadas según especificaciones de Proyecto.

| Código | Ud | Descripción | Rendimiento | Precio | Importe |
|---|---|---|---|---|---|
| mt42con218aaa | Ud | Codo 30° para conducto circular de acero galvanizado, de 80 mm de diámetro. (material) | 1.000 | 67.69 | 67.69 |
| mo013 | h | Colocador de conductos de lámina metálica. (mano de obra) | 0.109 | 60.70 | 6.62 |
| mo084 | h | Ayudante colocador de conductos de lámina metálica. (mano de obra) | 0.109 | 44.16 | 4.81 |
| % | % | Herramienta menor | 2 % | 79.12 | 1.58 |
|  |  | Costes directos |  |  | 80.70 |
