# Difusor

- Propiedad del archivo: CYPE INGENIEROS, S.A.
- Formato: FIEBDC-3/2002
- Ámbito geográfico: Guatemala
- Divisa: GTQ
- Costes indirectos: 3.00 %
- Gastos generales: 13.00 %
- Beneficio industrial: 6.00 %
- IVA: 12.00 %

## I Instalaciones

### IC Calefacción, refrigeración, climatización y agua caliente sanitaria

#### ICR Sistemas de conducción de aire

**ICR040** Ud Difusor.
Difusor rotacional de deflectores fijos con placa frontal circular, con plenum de conexión horizontal de lámina de acero galvanizado, pintado en color RAL 9010, para instalar en alturas de hasta 4 m. Incluso accesorios de montaje y elementos de fijación.
Incluye: Replanteo. Montaje del plenum mediante soportes de suspensión. Fijación del difusor al plenum.
Criterio de medición de proyecto: Número de unidades previstas, según documentación gráfica de Proyecto.
Criterio de medición de obra: Se medirá el número de unidades realmente ejecutadas según especificaciones de Proyecto.

| Código | Ud | Descripción | Rendimiento | Precio | Importe |
|---|---|---|---|---|---|
| mt42trx280asc | Ud | Difusor rotacional de deflectores fijos con placa frontal circular, con plenum de conexión horizontal de lámina de acero galvanizado, pintado en color RAL 9010. (material) | 1.000 | 2485.08 | 2485.08 |
| mo005 | h | Instalador de climatización. (mano de obra) | 0.238 | 60.70 | 14.45 |
| mo104 | h | Ayudante instalador de climatización. (mano de obra) | 0.238 | 44.07 | 10.49 |
| % | % | Herramienta menor | 2 % | 2510.02 | 50.20 |
|  |  | Costes directos |  |  | 2560.22 |
