# Rejilla de retorno en puerta

- Propiedad del archivo: CYPE INGENIEROS, S.A.
- Formato: FIEBDC-3/2002
- Ámbito geográfico: Guatemala
- Divisa: GTQ
- Costes indirectos: 3.00 %
- Gastos generales: 13.00 %
- Beneficio industrial: 6.00 %
- IVA: 12.00 %

## I Instalaciones

### IC Calefacción, refrigeración, climatización y agua caliente sanitaria

#### ICR Sistemas de conducción de aire

**ICR052** Ud Rejilla de retorno en puerta.
Rejilla de aluminio extruido, anodizado color natural E6-C-0, de 225x125 mm, con lamas horizontales fijas en forma de V, con sujeción mediante tornillos vistos, montada en puerta. Incluso accesorios de montaje y elementos de fijación.
Incluye: Replanteo. Montaje y fijación de la rejilla en la puerta.
Criterio de medición de proyecto: Número de unidades previstas, según documentación gráfica de Proyecto.
Criterio de medición de obra: Se medirá el número de unidades realmente ejecutadas según especificaciones de Proyecto.

| Código | Ud | Descripción | Rendimiento | Precio | Importe |
|---|---|---|---|---|---|
| mt42trx045aaaa | Ud | Rejilla de aluminio extruido, anodizado color natural E6-C-0, de 225x125 mm, con lamas horizontales fijas en forma de V, con sujeción mediante tornillos vistos. (material) | 1.000 | 289.74 | 289.74 |
| mo005 | h | Instalador de climatización. (mano de obra) | 0.150 | 60.70 | 9.11 |
| mo104 | h | Ayudante instalador de climatización. (mano de obra) | 0.150 | 44.07 | 6.61 |
| % | % | Herramienta menor | 2 % | 305.46 | 6.11 |
|  |  | Costes directos |  |  | 311.57 |
