# Tobera

- Propiedad del archivo: CYPE INGENIEROS, S.A.
- Formato: FIEBDC-3/2002
- Ámbito geográfico: Guatemala
- Divisa: GTQ
- Costes indirectos: 3.00 %
- Gastos generales: 13.00 %
- Beneficio industrial: 6.00 %
- IVA: 12.00 %

## I Instalaciones

### IC Calefacción, refrigeración, climatización y agua caliente sanitaria

#### ICR Sistemas de conducción de aire

**ICR090** Ud Tobera.
Tobera de aluminio para impulsión de aire, de largo alcance, tamaño nominal 125 mm, orientable con ángulo de +/- 30° (hacia arriba o hacia abajo), pintado en color RAL 9010, con pieza de conexión lateral a conducto rectangular. Incluso accesorios de montaje y elementos de fijación.
Incluye: Replanteo. Apertura del hueco en el conducto. Fijación del soporte de las toberas al conducto. Colocación de la tobera. Comprobación de su correcto funcionamiento.
Criterio de medición de proyecto: Número de unidades previstas, según documentación gráfica de Proyecto.
Criterio de medición de obra: Se medirá el número de unidades realmente ejecutadas según especificaciones de Proyecto.

| Código | Ud | Descripción | Rendimiento | Precio | Importe |
|---|---|---|---|---|---|
| mt42trx600cdcad | Ud | Tobera de aluminio para impulsión de aire, de largo alcance, tamaño nominal 125 mm, orientable con ángulo de +/- 30° (hacia arriba o hacia abajo), pintado en color RAL 9010, con pieza de conexión lateral a conducto rectangular. (material) | 1.000 | 2417.07 | 2417.07 |
| mo005 | h | Instalador de climatización. (mano de obra) | 0.252 | 66.67 | 16.80 |
| mo104 | h | Ayudante instalador de climatización. (mano de obra) | 0.252 | 48.40 | 12.20 |
| % | % | Herramienta menor | 2 % | 2446.07 | 48.92 |
|  |  | Costes directos |  |  | 2494.99 |
