# Visera contra la lluvia para conducto circular

- Propiedad del archivo: CYPE INGENIEROS, S.A.
- Formato: FIEBDC-3/2002
- Ámbito geográfico: Guatemala
- Divisa: GTQ
- Costes indirectos: 3.00 %
- Gastos generales: 13.00 %
- Beneficio industrial: 6.00 %
- IVA: 12.00 %

## I Instalaciones

### IC Calefacción, refrigeración, climatización y agua caliente sanitaria

#### ICR Sistemas de conducción de aire

**ICR130** Ud Visera contra la lluvia para conducto circular.
Visera contra la lluvia de acero galvanizado, para conducto de 80 mm de diámetro, con malla de protección contra la entrada de hojas y pájaros.
Incluye: Colocación y fijación de la visera.
Criterio de medición de proyecto: Número de unidades previstas, según documentación gráfica de Proyecto.
Criterio de medición de obra: Se medirá el número de unidades realmente ejecutadas según especificaciones de Proyecto.

| Código | Ud | Descripción | Rendimiento | Precio | Importe |
|---|---|---|---|---|---|
| mt42svs500aa | Ud | Visera contra la lluvia de acero galvanizado, para conducto de 80 mm de diámetro, con malla de protección contra la entrada de hojas y pájaros. (material) | 1.000 | 451.22 | 451.22 |
| mo005 | h | Instalador de climatización. (mano de obra) | 0.109 | 60.70 | 6.62 |
| mo104 | h | Ayudante instalador de climatización. (mano de obra) | 0.109 | 44.07 | 4.80 |
| % | % | Herramienta menor | 2 % | 462.64 | 9.25 |
|  |  | Costes directos |  |  | 471.89 |
