# Equipo premontado con contador calorífico para circuitos de calefacción y agua caliente sanitaria

- Propiedad del archivo: CYPE INGENIEROS, S.A.
- Formato: FIEBDC-3/2002
- Ámbito geográfico: Guatemala
- Divisa: GTQ
- Costes indirectos: 3.00 %
- Gastos generales: 13.00 %
- Beneficio industrial: 6.00 %
- IVA: 12.00 %

## I Instalaciones

### IC Calefacción, refrigeración, climatización y agua caliente sanitaria

#### ICS Sistemas de conducción de agua

**ICS088** Ud Equipo premontado con contador calorífico para circuitos de calefacción y agua caliente sanitaria
Equipo premontado para circuito de calefacción y producción de agua caliente sanitaria para vivienda, con contador de energía de 2,5 m³/h de caudal nominal y de lectura directa, alimentación del contador por batería, intercambiador de placas de acero inoxidable para producción de agua caliente sanitaria, DN 20 mm, con colector modular componible DN 32 mm con tapones ciegos, 4 llaves de corte con termómetro integrado, 2 llaves de corte, válvula mezcladora termostática de 3 vías para el circuito de agua caliente sanitaria, válvula de esfera de 2 vías con servomotor de accionamiento de 3 puntos, a 4 hilos para el circuito de calefacción, válvula de esfera de 2 vías con servomotor de accionamiento de 3 puntos, a 4 hilos para el circuito de agua caliente sanitaria, con prioridad de agua caliente sanitaria, presostato para detección de demanda de agua caliente sanitaria, filtro retenedor de residuos con portasondas y carcasa de polietileno expandido de 15 mm de espesor para aislamiento térmico.
Incluye: Replanteo. Colocación. Conexionado.
Criterio de medición de proyecto: Número de unidades previstas, según documentación gráfica de Proyecto.
Criterio de medición de obra: Se medirá el número de unidades realmente ejecutadas según especificaciones de Proyecto.

| Código | Ud | Descripción | Rendimiento | Precio | Importe |
|---|---|---|---|---|---|
| mt38alb787a | Ud | Equipo premontado para circuito de calefacción y producción de agua caliente sanitaria para vivienda, con contador de energía de 2,5 m³/h de caudal nominal y de lectura directa, alimentación del contador por batería, intercambiador de placas de acero inoxidable para producción de agua caliente sanitaria, DN 20 mm, con colector modular componible DN 32 mm con tapones ciegos, 4 llaves de corte con termómetro integrado, 2 llaves de corte, válvula mezcladora termostática de 3 vías para el circuito de agua caliente sanitaria, válvula de esfera de 2 vías con servomotor de accionamiento de 3 puntos, a 4 hilos para el circuito de calefacción, válvula de esfera de 2 vías con servomotor de accionamiento de 3 puntos, a 4 hilos para el circuito de agua caliente sanitaria, con prioridad de agua caliente sanitaria, presostato para detección de demanda de agua caliente sanitaria, filtro retenedor de residuos con portasondas y carcasa de polietileno expandido de 15 mm de espesor para aislamiento térmico. (material) | 1.000 | 17549.92 | 17549.92 |
| mt38www012 | Ud | Material auxiliar para instalaciones de calefacción y agua caliente sanitaria (material) | 1.000 | 23.30 | 23.30 |
| mo004 | h | Instalador de aparatos de calefacción. (mano de obra) | 1.088 | 60.70 | 66.04 |
| % | % | Herramienta menor | 2 % | 17639.26 | 352.79 |
|  |  | Costes directos |  |  | 17992.05 |
