# Grupo de impulsión con centralita, para refrigeración pasiva (free-cooling)

- Propiedad del archivo: CYPE INGENIEROS, S.A.
- Formato: FIEBDC-3/2002
- Ámbito geográfico: Guatemala
- Divisa: GTQ
- Costes indirectos: 3.00 %
- Gastos generales: 13.00 %
- Beneficio industrial: 6.00 %
- IVA: 12.00 %

## I Instalaciones

### IC Calefacción, refrigeración, climatización y agua caliente sanitaria

#### ICU Geotermia

**ICU100** Ud Grupo de impulsión con centralita, para refrigeración pasiva (free-cooling).
Grupo de impulsión, para refrigeración pasiva (free-cooling), en instalación de geotermia, formado por bomba de circulación Grundfos Alpha 2L 25-60, centralita para regulación de la temperatura de impulsión, válvula de 3 vías con servomotor, intercambiador de placas, conexiones de 1 1/4" de diámetro con el circuito primario, válvulas de corte de 1" de diámetro con termómetros en las conexiones con el circuito secundario, sonda de temperatura de impulsión y sonda de temperatura exterior, con kit de control termostático, termostato de control vía radio y sonda de humedad con conexión vía radio. Totalmente montado, conexionado y probado.
Incluye: Colocación y fijación del grupo de impulsión. Colocación, fijación y conexionado eléctrico y de comunicación con todos los elementos que lo demanden en la instalación.
Criterio de medición de proyecto: Número de unidades previstas, según documentación gráfica de Proyecto.
Criterio de medición de obra: Se medirá el número de unidades realmente ejecutadas según especificaciones de Proyecto.

| Código | Ud | Descripción | Rendimiento | Precio | Importe |
|---|---|---|---|---|---|
| mt38gpu100a | Ud | Grupo de impulsión, para refrigeración pasiva (free-cooling), en instalación de geotermia, formado por bomba de circulación Grundfos Alpha 2L 25-60, centralita para regulación de la temperatura de impulsión, válvula de 3 vías con servomotor, intercambiador de placas, conexiones de 1 1/4" de diámetro con el circuito primario, válvulas de corte de 1" de diámetro con termómetros en las conexiones con el circuito secundario, sonda de temperatura de impulsión y sonda de temperatura exterior. (material) | 1.000 | 25990.24 | 25990.24 |
| mt38esu050a | Ud | Kit de control termostático, formado por centralita para un máximo de 12 termostatos inalámbricos y 14 cabezales electrotérmicos a 24 V, unidad de mando con funciones de gestión dinámica de la energía (autoequilibrado de los circuitos), chequeo de habitaciones, ajuste de suelo activo, diagnóstico del suministro y módulo de acceso remoto, con cable de conexión a la centralita y antena para la centralita. (material) | 1.000 | 7688.92 | 7688.92 |
| mt38esu060a | Ud | Termostato de control vía radio. (material) | 1.000 | 2060.95 | 2060.95 |
| mt38esu100a | Ud | Sonda de humedad con conexión vía radio. (material) | 1.000 | 1903.57 | 1903.57 |
| mt35aia090aa | m | Tubo rígido de PVC, enchufable, curvable en caliente, de color negro, de 16 mm de diámetro nominal, para canalización fija en superficie. Resistencia a la compresión 1250 N, resistencia al impacto 2 julios, temperatura de trabajo -5°C hasta 60°C, con grado de protección IP547, propiedades eléctricas: aislante, no propagador de la llama. Incluso abrazaderas, elementos de sujeción y accesorios (curvas, manguitos, tees, codos y curvas flexibles). (material) | 3.000 | 13.67 | 41.01 |
| mt35cun040aa | m | Cable unipolar H07V-K, siendo su tensión asignada de 450/750 V, reacción al fuego clase Eca según UNE-EN 50575, con conductor multifilar de cobre clase 5 (-K) de 1,5 mm² de sección, con aislamiento de PVC (V). (material) | 9.000 | 4.44 | 39.96 |
| mo004 | h | Instalador de aparatos de calefacción. (mano de obra) | 0.544 | 60.70 | 33.02 |
| mo103 | h | Ayudante instalador de aparatos de calefacción. (mano de obra) | 0.544 | 44.07 | 23.97 |
| % | % | Herramienta menor | 2 % | 37781.64 | 755.63 |
|  |  | Costes directos |  |  | 38537.27 |
