# Concentrador de datos para contadores de energía o de agua

- Propiedad del archivo: CYPE INGENIEROS, S.A.
- Formato: FIEBDC-3/2002
- Ámbito geográfico: Guatemala
- Divisa: GTQ
- Costes indirectos: 3.00 %
- Gastos generales: 13.00 %
- Beneficio industrial: 6.00 %
- IVA: 12.00 %

## I Instalaciones

### IC Calefacción, refrigeración, climatización y agua caliente sanitaria

#### ICX Dispositivos de control centralizado

**ICX050** Ud Concentrador de datos para contadores de energía o de agua.
Concentrador de datos para lectura a distancia de los contadores de energía o de agua de un máximo de 20 viviendas, con bus de comunicación M-Bus, pantalla y teclado, montaje en carril DIN, de 105x94x58 mm. Totalmente montado, conexionado y probado.
Incluye: Replanteo. Colocación y fijación de los elementos. Conexionado.
Criterio de medición de proyecto: Número de unidades previstas, según documentación gráfica de Proyecto.
Criterio de medición de obra: Se medirá el número de unidades realmente ejecutadas según especificaciones de Proyecto.

| Código | Ud | Descripción | Rendimiento | Precio | Importe |
|---|---|---|---|---|---|
| mt38alb735a | Ud | Concentrador de datos para lectura a distancia de los contadores de energía o de agua de un máximo de 20 viviendas, con bus de comunicación M-Bus, pantalla y teclado, montaje en carril DIN, de 105x94x58 mm. (material) | 1.000 | 17497.02 | 17497.02 |
| mt35cun200a | m | Cable bus apantallado de 2 hilos, de 1 mm² de sección por hilo (material) | 30.000 | 5.55 | 166.50 |
| mo005 | h | Instalador de climatización. (mano de obra) | 1.088 | 60.70 | 66.04 |
| mo104 | h | Ayudante instalador de climatización. (mano de obra) | 1.088 | 44.07 | 47.95 |
| % | % | Herramienta menor | 2 % | 17777.51 | 355.55 |
|  |  | Costes directos |  |  | 18133.06 |
