# Caja de distribución para ventilación

- Propiedad del archivo: CYPE INGENIEROS, S.A.
- Formato: FIEBDC-3/2002
- Ámbito geográfico: Guatemala
- Divisa: GTQ
- Costes indirectos: 3.00 %
- Gastos generales: 13.00 %
- Beneficio industrial: 6.00 %
- IVA: 12.00 %

## I Instalaciones

### IV Ventilación

#### IVM Ventilación mecánica

**IVM018** Ud Caja de distribución para ventilación.
Caja de distribución universal, de 722x563x210 mm, con una embocadura para conducto de 125-150-160-180 mm de diámetro interior y 8 embocaduras para conducto de 75 mm de diámetro exterior. Incluso elementos para suspensión del techo.
Incluye: Replanteo. Colocación y fijación de la caja de distribución. Conexionado de los conductos.
Criterio de medición de proyecto: Número de unidades previstas, según documentación gráfica de Proyecto.
Criterio de medición de obra: Se medirá el número de unidades realmente ejecutadas según especificaciones de Proyecto.

| Código | Ud | Descripción | Rendimiento | Precio | Importe |
|---|---|---|---|---|---|
| mt42svi800a | Ud | Caja de distribución universal, de 722x563x210 mm, con una embocadura para conducto de 125-150-160-180 mm de diámetro interior y 8 embocaduras para conducto de 75 mm de diámetro exterior, para sistemas de ventilación mecánica. (material) | 1.000 | 4333.37 | 4333.37 |
| mt42www090 | Ud | Kit de soportes para suspensión del techo, formado por cuatro varillas roscadas de acero galvanizado, con sus tacos, tuercas y arandelas correspondientes. (material) | 1.000 | 243.65 | 243.65 |
| mo005 | h | Instalador de climatización. (mano de obra) | 0.163 | 66.67 | 10.87 |
| mo104 | h | Ayudante instalador de climatización. (mano de obra) | 0.163 | 48.40 | 7.89 |
| % | % | Herramienta menor | 2 % | 4595.78 | 91.92 |
|  |  | Costes directos |  |  | 4687.70 |
