# Puerta seccional automática industrial, de paneles sándwich aislantes, de acero

- Propiedad del archivo: CYPE INGENIEROS, S.A.
- Formato: FIEBDC-3/2002
- Ámbito geográfico: Guatemala
- Divisa: GTQ
- Costes indirectos: 3.00 %
- Gastos generales: 13.00 %
- Beneficio industrial: 6.00 %
- IVA: 12.00 %

## L Carpintería, closets, herrería, vidrios y protecciones solares

### LI Puertas de uso industrial

#### LIM De paneles sándwich aislantes metálicos

**LIM010** Ud Puerta seccional automática industrial, de paneles sándwich aislantes, de acero.
Puerta seccional industrial, de 4x4 m, formada por panel sándwich, de 45 mm de espesor, de doble lámina de acero cincado con núcleo aislante de espuma de poliuretano, acabado lacado de color RAL 9016 en la cara exterior y de color RAL 9002 en la cara interior, con mirilla central de 610x180 mm, formada por marco de material sintético y acristalamiento de polimetilmetacrilato (PMMA).
Incluye: Limpieza y preparación de la superficie soporte. Replanteo. Montaje de la puerta. Instalación de los mecanismos. Conexionado eléctrico. Ajuste y fijación de la puerta. Puesta en marcha.
Criterio de medición de proyecto: Número de unidades previstas, según documentación gráfica de Proyecto.
Criterio de medición de obra: Se medirá el número de unidades realmente ejecutadas según especificaciones de Proyecto.

| Código | Ud | Descripción | Rendimiento | Precio | Importe |
|---|---|---|---|---|---|
| mt26pes040c | Ud | Puerta seccional industrial, de 4x4 m, formada por panel sándwich, de 45 mm de espesor, de doble lámina de acero cincado con núcleo aislante de espuma de poliuretano, acabado lacado de color RAL 9016 en la cara exterior y de color RAL 9002 en la cara interior, con mirilla central de 610x180 mm, formada por marco de material sintético y acristalamiento de polimetilmetacrilato (PMMA), juntas entre paneles y perimetrales de estanqueidad, guías laterales de acero galvanizado, herrajes de colgar, equipo de motorización, muelles de torsión, cables de suspensión, cuadro de maniobra con pulsador de control de apertura y cierre de la puerta y pulsador de detención de emergencia, sistema antipinzamiento para evitar el atrapamiento de las manos, en ambas caras y sistemas de seguridad en caso de rotura de muelle y de rotura de cable. (material) | 1.000 | 28692.91 | 28692.91 |
| mo011 | h | Montador. (mano de obra) | 15.238 | 60.70 | 924.95 |
| mo080 | h | Ayudante de montador. (mano de obra) | 15.238 | 44.16 | 672.91 |
| mo003 | h | Electricista. (mano de obra) | 1.088 | 60.70 | 66.04 |
| % | % | Herramienta menor | 2 % | 30356.81 | 607.14 |
|  |  | Costes directos |  |  | 30963.95 |
