# Puerta de registro corta fuegos para instalaciones, de acero galvanizado

- Propiedad del archivo: CYPE INGENIEROS, S.A.
- Formato: FIEBDC-3/2002
- Ámbito geográfico: Guatemala
- Divisa: GTQ
- Costes indirectos: 3.00 %
- Gastos generales: 13.00 %
- Beneficio industrial: 6.00 %
- IVA: 12.00 %

## L Carpintería, closets, herrería, vidrios y protecciones solares

### LR Puertas de registro para instalaciones

#### LRA De acero

**LRA020** Ud Puerta de registro corta fuegos para instalaciones, de acero galvanizado.
Puerta de registro corta fuegos para instalaciones, pivotante, homologada, EI2 60, de una hoja de 38 mm de espesor, 430x430 mm de luz y altura de paso, acabado galvanizado con tratamiento antihuellas formada por dos láminas de acero galvanizado de 0,8 mm de espesor, plegadas, ensambladas y montadas, con cámara intermedia de lana de roca de alta densidad y placas de cartón yeso, sobre marco de acero galvanizado de 1 mm de espesor. Incluso silicona neutra para el sellado de las juntas perimetrales.
Incluye: Marcado de puntos de fijación y aplomado del marco. Fijación del marco al paramento. Sellado de juntas. Colocación de la puerta de registro. Colocación de herrajes de cierre y accesorios.
Criterio de medición de proyecto: Número de unidades previstas, según documentación gráfica de Proyecto.
Criterio de medición de obra: Se medirá el número de unidades realmente ejecutadas según especificaciones de Proyecto.

| Código | Ud | Descripción | Rendimiento | Precio | Importe |
|---|---|---|---|---|---|
| mt26rca030i1a | Ud | Puerta de registro corta fuegos para instalaciones, pivotante, homologada, EI2 60, de una hoja de 38 mm de espesor, 430x430 mm de luz y altura de paso, para un hueco de obra de 540x540 mm, acabado galvanizado con tratamiento antihuellas formada por dos láminas de acero galvanizado de 0,5 mm de espesor, plegadas, ensambladas y montadas, con cámara intermedia de lana de roca de alta densidad y placas de cartón yeso, sobre marco de acero galvanizado de 1 mm de espesor, incluso bisagras atornilladas al marco y a la hoja y cerradura triangular. (material) | 1.000 | 979.22 | 979.22 |
| mo020 | h | Mampostero. (mano de obra) | 0.231 | 59.07 | 13.65 |
| mo077 | h | Ayudante de mampostero. (mano de obra) | 0.231 | 44.16 | 10.20 |
| % | % | Herramienta menor | 2 % | 1003.07 | 20.06 |
|  |  | Costes directos |  |  | 1023.13 |
