# Cortina para puerta exterior

- Propiedad del archivo: CYPE INGENIEROS, S.A.
- Formato: FIEBDC-3/2002
- Ámbito geográfico: Guatemala
- Divisa: GTQ
- Costes indirectos: 3.00 %
- Gastos generales: 13.00 %
- Beneficio industrial: 6.00 %
- IVA: 12.00 %

## L Carpintería, closets, herrería, vidrios y protecciones solares

### LS Protecciones solares

#### LSC Cortinas

**LSC010** Ud Cortina para puerta exterior.
Cortina para puerta exterior, de 1000x2100 mm, formada por cordones flexibles de PVC, color opaco, de 4 mm de diámetro y cabezal de PVC, color blanco. Incluso accesorios.
Incluye: Fijación del cabezal de la cortina sobre el paramento.
Criterio de medición de proyecto: Número de unidades previstas, según documentación gráfica de Proyecto.
Criterio de medición de obra: Se medirá el número de unidades realmente ejecutadas según especificaciones de Proyecto.

| Código | Ud | Descripción | Rendimiento | Precio | Importe |
|---|---|---|---|---|---|
| mt44cor010a | m² | Cortina para puerta exterior, formada por cordones flexibles de PVC, color opaco, de 4 mm de diámetro. (material) | 2.100 | 260.40 | 546.84 |
| mt44cor040a | m | Cabezal de PVC, color blanco, con accesorios. (material) | 10.000 | 38.21 | 382.10 |
| mo011 | h | Montador. (mano de obra) | 0.136 | 60.70 | 8.26 |
| mo080 | h | Ayudante de montador. (mano de obra) | 0.136 | 44.16 | 6.01 |
| % | % | Herramienta menor | 2 % | 943.21 | 18.86 |
|  |  | Costes directos |  |  | 962.07 |
