# Aislamiento térmico por el exterior en fachada ventilada

- Propiedad del archivo: CYPE INGENIEROS, S.A.
- Formato: FIEBDC-3/2002
- Ámbito geográfico: Guatemala
- Divisa: GTQ
- Costes indirectos: 3.00 %
- Gastos generales: 13.00 %
- Beneficio industrial: 6.00 %
- IVA: 12.00 %

## N Aislamientos e impermeabilizaciones

### NA Aislamientos térmicos

#### NAQ Fachadas ventiladas

**NAQ010** m² Aislamiento térmico por el exterior en fachada ventilada.
Aislamiento térmico por el exterior en fachada ventilada, con panel rígido de lana mineral, no revestido de doble densidad, de 40 mm de espesor, resistencia térmica 1,15 m²K/W, conductividad térmica 0,034 W/(mK). Colocación en obra: a tope, con fijaciones mecánicas.
Incluye: Replanteo y corte del aislamiento. Colocación del aislamiento. Fijación del aislamiento. Resolución de puntos singulares. Sellado de juntas y uniones.
Criterio de medición de proyecto: Superficie medida según documentación gráfica de Proyecto.
Criterio de medición de obra: Se medirá la superficie realmente ejecutada según especificaciones de Proyecto.

| Código | Ud | Descripción | Rendimiento | Precio | Importe |
|---|---|---|---|---|---|
| mt16aaa020ab | Ud | Fijación mecánica para paneles aislantes de lana mineral, colocados directamente sobre la superficie soporte. (material) | 4.000 | 2.22 | 8.88 |
| mt16lra020abk | m² | Panel rígido de lana mineral, no revestido de doble densidad, de 40 mm de espesor, resistencia térmica 1,15 m²K/W, conductividad térmica 0,034 W/(mK), impermeable al agua de lluvia, Euroclase A1 de reacción al fuego, capacidad de absorción de agua a corto plazo <=1 kg/m² y factor de resistencia a la difusión del vapor de agua 1,3. (material) | 1.050 | 169.52 | 178.00 |
| mo054 | h | Montador de aislamientos. (mano de obra) | 0.078 | 60.70 | 4.73 |
| mo101 | h | Ayudante de montador de aislamientos. (mano de obra) | 0.039 | 44.16 | 1.72 |
| % | % | Herramienta menor | 2 % | 193.33 | 3.87 |
|  |  | Costes directos |  |  | 197.20 |
