# Plancha antivibración de caucho, de 280x280x10 mm y 2,6 kg/cm² de carga máxima a compresión

- Propiedad del archivo: CYPE INGENIEROS, S.A.
- Formato: FIEBDC-3/2002
- Ámbito geográfico: Guatemala
- Divisa: GTQ
- Costes indirectos: 3.00 %
- Gastos generales: 13.00 %
- Beneficio industrial: 6.00 %
- IVA: 12.00 %

## N Aislamientos e impermeabilizaciones

### NB Aislamientos acústicos

#### NBI Amortiguadores y elementos antivibración

**NBI020** Ud Plancha antivibración de caucho, de 280x280x10 mm y 2,6 kg/cm² de carga máxima a compresión.
Plancha antivibración de caucho, de 280x280x10 mm y 2,6 kg/cm² de carga máxima a compresión.
Incluye: Replanteo. Colocación de la plancha antivibración.
Criterio de medición de proyecto: Número de unidades previstas, según documentación gráfica de Proyecto.
Criterio de medición de obra: Se medirá el número de unidades realmente ejecutadas según especificaciones de Proyecto.

| Código | Ud | Descripción | Rendimiento | Precio | Importe |
|---|---|---|---|---|---|
| mt16avg030a | Ud | Plancha antivibración de caucho, de 280x280x10 mm y 2,6 kg/cm² de carga máxima a compresión. (material) | 1.000 | 65.20 | 65.20 |
| mo054 | h | Montador de aislamientos. (mano de obra) | 0.111 | 44.96 | 4.99 |
| mo101 | h | Ayudante de montador de aislamientos. (mano de obra) | 0.111 | 32.07 | 3.56 |
| % | % | Herramienta menor | 2 % | 73.75 | 1.48 |
|  |  | Costes directos |  |  | 75.23 |
