# Impermeabilización de jardinera. Sistema "SCHLÜTER-SYSTEMS"

- Propiedad del archivo: CYPE INGENIEROS, S.A.
- Formato: FIEBDC-3/2002
- Ámbito geográfico: Guatemala
- Divisa: GTQ
- Costes indirectos: 3.00 %
- Gastos generales: 13.00 %
- Beneficio industrial: 6.00 %
- IVA: 12.00 %

## N Aislamientos e impermeabilizaciones

### NI Impermeabilizaciones

#### NID Jardineras

**NID050** m˛ Impermeabilización de jardinera. Sistema "SCHLÜTER-SYSTEMS".
Impermeabilización de jardinera. Sistema "SCHLÜTER-SYSTEMS", formado por lámina de polietileno, impermeabilizante y difusora de vapor de agua, Schlüter-KERDI DS "SCHLÜTER-SYSTEMS", con ambas caras revestidas de geotextil no tejido, de 0,5 mm de espesor, fijada al soporte con adhesivo cementoso de fraguado normal, C1, extendido con llana dentada, preparada para recibir el revestimiento. Incluso adhesivo bicomponente, Schlüter-KERDI-COLL-L "SCHLÜTER-SYSTEMS", banda de refuerzo Schlüter-KERDI-KEBA 100/125 y masilla adhesiva elástica monocomponente, Schlüter-KERDI-FIX "SCHLÜTER-SYSTEMS".
Criterio de valoración económica: El precio no incluye el revestimiento.
Incluye: Limpieza y preparación de la superficie soporte. Colocación de la impermeabilización. Resolución de los puntos singulares. Sellado de juntas. Sellado de entregas.
Criterio de medición de proyecto: Superficie medida según documentación gráfica de Proyecto.
Criterio de medición de obra: Se medirá la superficie realmente ejecutada según especificaciones de Proyecto.

| Código | Ud | Descripción | Rendimiento | Precio | Importe |
|---|---|---|---|---|---|
| mt09mcr021g | kg | Adhesivo cementoso de fraguado normal, C1, color gris. (material) | 0.600 | 2.70 | 1.62 |
| mt15res015a | m˛ | Lámina de polietileno, impermeabilizante y difusora de vapor de agua, Schlüter-KERDI DS "SCHLÜTER-SYSTEMS", con ambas caras revestidas de geotextil no tejido, de 0,5 mm de espesor, suministrada en rollos de 30 m de longitud. (material) | 1.100 | 230.43 | 253.47 |
| mt15res060d | kg | Adhesivo bicomponente, Schlüter-KERDI-COLL-L "SCHLÜTER-SYSTEMS", a base de una dispersión acrílica sin disolventes y polvo de cemento, para el sellado de juntas. (material) | 0.300 | 126.89 | 38.07 |
| mt15res020ob | m | Banda de sellado, Schlüter-KERDI-KEBA 100/125 "SCHLÜTER-SYSTEMS", de 125 mm de ancho y 0,1 mm de espesor, para membrana impermeabilizante flexible de polietileno, con ambas caras revestidas de geotextil no tejido, suministrada en rollos de 30 m de longitud. (material) | 1.200 | 40.81 | 48.97 |
| mt15res070a | Ud | Cartucho de masilla adhesiva elástica monocomponente, Schlüter-KERDI-FIX "SCHLÜTER-SYSTEMS", a base de polímeros híbridos neutros (MS), de 290 ml, color gris o blanco y acabado brillante. (material) | 0.060 | 242.11 | 14.53 |
| mo029 | h | Aplicador de membranas impermeabilizantes. (mano de obra) | 0.196 | 64.87 | 12.71 |
| mo067 | h | Ayudante aplicador de membranas impermeabilizantes. (mano de obra) | 0.196 | 48.49 | 9.50 |
| % | % | Herramienta menor | 2 % | 378.87 | 7.58 |
|  |  | Costes directos |  |  | 386.45 |
