# Encuentro de faldón con chimeneas o conductos de ventilación

- Propiedad del archivo: CYPE INGENIEROS, S.A.
- Formato: FIEBDC-3/2002
- Ámbito geográfico: Guatemala
- Divisa: GTQ
- Costes indirectos: 3.00 %
- Gastos generales: 13.00 %
- Beneficio industrial: 6.00 %
- IVA: 12.00 %

## Q Cubiertas

### QR Remates

#### QRE Encuentros

**QRE010** Ud Encuentro de faldón con chimeneas o conductos de ventilación.
Encuentro de faldón de tejado de tejas o pizarra con chimeneas o conductos de ventilación de dimensiones 150x60 cm mediante colocación de banda ajustable compuesta por aleación de aluminio y zinc y lámina flexible de plomo natural de 1 mm de espesor, que cubre desde 30 a 100 cm formando babero y fijada con perfil de acero inoxidable. Incluso solapes, corte, preparación, tornillos de fijación y sellado con cordón de silicona del perfil.
Incluye: Formación del encuentro.
Criterio de medición de proyecto: Número de unidades previstas, según documentación gráfica de Proyecto.
Criterio de medición de obra: Se medirá el número de unidades realmente ejecutadas según especificaciones de Proyecto.

| Código | Ud | Descripción | Rendimiento | Precio | Importe |
|---|---|---|---|---|---|
| mt13aen010a | m | Banda ajustable compuesta por aleación de aluminio y zinc y lámina flexible de plomo natural de 1 mm de espesor, que cubre desde 30 a 100 cm, para encuentro de faldón con chimeneas, ventanas o conductos de ventilación en tejados. (material) | 13.200 | 143.54 | 1894.73 |
| mt13aen030 | m | Perfil inoxidable para fijación de banda, incluso elementos de fijación y sellado. (material) | 4.200 | 9.83 | 41.29 |
| mo020 | h | Mampostero. (mano de obra) | 1.081 | 44.91 | 48.55 |
| mo077 | h | Ayudante de mampostero. (mano de obra) | 1.081 | 33.52 | 36.24 |
| % | % | Herramienta menor | 2 % | 2020.81 | 40.42 |
|  |  | Costes directos |  |  | 2061.23 |
