# Revestimiento de paramentos interiores y exteriores con revoque a buena vista de mortero industrial de base para acabados tipo estuco

- Propiedad del archivo: CYPE INGENIEROS, S.A.
- Formato: FIEBDC-3/2002
- Ámbito geográfico: Guatemala
- Costes indirectos: 3.00 %
- Gastos generales: 13.00 %
- Beneficio industrial: 6.00 %
- IVA: 12.00 %

## R Revestimientos y trasdosados

### RB Morteros industriales para revoque y revoque fino

#### RBB Capas base

**RBB030** m² Revestimiento de paramentos interiores y exteriores con revoque a buena vista de mortero industrial de base para acabados tipo estuco, color gris, para la realización de la capa base en revestimientos continuos bicapa, acabado rugoso, espesor 15 mm, aplicado manualmente, armado y reforzado con malla antiálcalis en los cambios de material y en los frentes de la losa.
Formación en fachadas y paramentos interiores, de capa base de 15 mm de espesor, para revestimientos continuos bicapa, con revoque a buena vista de mortero industrial de base para acabados tipo estuco, color gris, compuesto de cemento, cal, agregados de granulometría compensada y aditivos, acabado rugoso, impermeable al agua de lluvia. Aplicado manualmente sobre una superficie de ladrillo cerámico, ladrillo o bloque de concreto o bloque de termoarcilla. Incluso parte proporcional de preparación de la superficie soporte, colocación de malla de fibra de vidrio antiálcalis para refuerzo de encuentros entre materiales diferentes y en los frentes de la losa, en un 20% de la superficie del paramento, formación de juntas, rincones, maestras, aristas, mochetas, jambas y dinteles y remates en los encuentros con paramentos, revestimientos u otros elementos recibidos en su superficie.
Incluye: Preparación de la superficie soporte. Despiece de paños de trabajo. Preparación del mortero. Aplicación del mortero. Realización de juntas y puntos singulares. Acabado superficial. Curado del mortero.
Criterio de medición de proyecto: Superficie medida según documentación gráfica de Proyecto, sin deducir huecos menores de 4 m² y deduciendo, en los huecos de superficie mayor de 4 m², el exceso sobre los 4 m².
Criterio de medición de obra: Se medirá la superficie realmente ejecutada según especificaciones de Proyecto, deduciendo, en los huecos de superficie mayor de 4 m², el exceso sobre los 4 m².

| Código | Ud | Descripción | Rendimiento | Precio | Importe |
|---|---|---|---|---|---|
| mt28esp040n | kg | Mortero industrial de base para acabados tipo estuco, color gris, compuesto de cemento, cal, agregados de granulometría compensada y aditivos, resistencia a compresión de 1,5 a 5 N/mm², absorción de agua por capilaridad menor de 0,2 kg/m² min½. (material) | 24.000 | 0.26 | 6.24 |
| mt28mon040a | m² | Malla de fibra de vidrio, de 10x10 mm de luz de malla, antiálcalis, de 200 a 250 g/m² de masa superficial y 750 a 900 micras de espesor, con 25 kp/cm² de resistencia a tracción, para armar morteros monocapa. (material) | 0.210 | 2.26 | 0.47 |
| op00tal020 |  | Taladro con batidora. | 1.000 | 0.00 | 0.00 |
| mo039 | h | Mampostero especialista en revoques. (mano de obra) | 0.333 | 3.67 | 1.22 |
| mo111 | h | Peón especialista en revoques. (mano de obra) | 0.189 | 2.71 | 0.51 |
| % | % | Herramienta menor | 2 % | 8.44 | 0.17 |
|  |  | Costes directos |  |  | 8.61 |
