# Impregnación para la protección de elementos de concreto reforzado y pretensado frente a la corrosión

- Propiedad del archivo: CYPE INGENIEROS, S.A.
- Formato: FIEBDC-3/2002
- Ámbito geográfico: Guatemala
- Divisa: GTQ
- Costes indirectos: 3.00 %
- Gastos generales: 13.00 %
- Beneficio industrial: 6.00 %
- IVA: 12.00 %

## R Revestimientos y trasdosados

### RL Tratamientos superficiales de protección

#### RLC Anticorrosión

**RLC020** m² Impregnación para la protección de elementos de concreto reforzado y pretensado frente a la corrosión.
Aplicación manual de dos manos de impregnación incolora inhibidora de la corrosión por migración, (rendimiento: 0,5 kg/m²), para la protección de elementos de concreto reforzado y pretensado frente a la corrosión.
Incluye: Limpieza de la superficie soporte. Aplicación del producto.
Criterio de medición de proyecto: Superficie medida según documentación gráfica de Proyecto, con el mismo criterio que el soporte base.
Criterio de medición de obra: Se medirá la superficie realmente ejecutada según especificaciones de Proyecto, con el mismo criterio que el soporte base.

| Código | Ud | Descripción | Rendimiento | Precio | Importe |
|---|---|---|---|---|---|
| mt27tsd040b | kg | Impregnación incolora inhibidora de la corrosión por migración, para la protección frente a la corrosión de elementos de concreto reforzado y pretensado. (material) | 0.500 | 90.57 | 45.29 |
| mo020 | h | Mampostero. (mano de obra) | 0.163 | 59.07 | 9.63 |
| mo113 | h | Peón mampostero. (mano de obra) | 0.163 | 42.54 | 6.93 |
| % | % | Herramienta menor | 2 % | 61.85 | 1.24 |
|  |  | Costes directos |  |  | 63.09 |
