# Marcado de plazas de garaje

- Propiedad del archivo: CYPE INGENIEROS, S.A.
- Formato: FIEBDC-3/2002
- Ámbito geográfico: Guatemala
- Divisa: GTQ
- Costes indirectos: 3.00 %
- Gastos generales: 13.00 %
- Beneficio industrial: 6.00 %
- IVA: 12.00 %

## R Revestimientos y trasdosados

### RO Pinturas para uso específico

#### ROO Garajes

**ROO030** m Marcado de plazas de garaje.
Aplicación manual de dos manos de pintura plástica, color blanco, acabado satinado, textura lisa, diluidas con un 10 a 15% de agua; para marcado de plazas de garaje, con líneas de 5 cm de ancho, continuas o discontinuas.
Incluye: Preparación de la superficie. Ejecución del marcado.
Criterio de medición de proyecto: Longitud medida según documentación gráfica de Proyecto.
Criterio de medición de obra: Se medirá la longitud realmente ejecutada según especificaciones de Proyecto.

| Código | Ud | Descripción | Rendimiento | Precio | Importe |
|---|---|---|---|---|---|
| mt27mvp010e | l | Pintura plástica para exterior, a base de resinas acrílicas, color blanco, acabado satinado, textura lisa (material) | 0.029 | 153.65 | 4.46 |
| mt27wav020a | m | Cinta adhesiva de pintor, de 25 mm de ancho. (material) | 2.000 | 0.97 | 1.94 |
| op00tal020 |  | Taladro con batidora. | 1.000 | 0.00 | 0.00 |
| mo038 | h | Pintor. (mano de obra) | 0.054 | 59.07 | 3.19 |
| mo076 | h | Ayudante de pintor. (mano de obra) | 0.054 | 44.16 | 2.38 |
| % | % | Herramienta menor | 2 % | 11.97 | 0.24 |
|  |  | Costes directos |  |  | 12.21 |
