# Tabica para cielo falso registrable de placas de yeso

- Propiedad del archivo: CYPE INGENIEROS, S.A.
- Formato: FIEBDC-3/2002
- Ámbito geográfico: Guatemala
- Divisa: GTQ
- Costes indirectos: 3.00 %
- Gastos generales: 13.00 %
- Beneficio industrial: 6.00 %
- IVA: 12.00 %

## R Revestimientos y trasdosados

### RT Cielos falsos en interiores

#### RTB Registrables, de placas de yeso

**RTB020** m Tabica para cielo falso registrable de placas de yeso.
Formación de tabica vertical en cambio de nivel de cielo falso registrable, mediante placas de yeso con nervaduras y acabado liso sobre perfiles metálicos, para cerrar un espacio de 20 cm de altura. Incluso fijaciones para el anclaje de los perfiles y pasta de yeso.
Incluye: Replanteo y trazado en los paramentos de la situación de la tabica. Presentación y corte de las piezas. Humectación de la base de fijación. Montaje de los perfiles. Colocación y rejuntado de las piezas. Repasos de encuentros entre piezas, esquinas y rincones.
Criterio de medición de proyecto: Longitud medida según documentación gráfica de Proyecto.
Criterio de medición de obra: Se medirá la longitud realmente ejecutada según especificaciones de Proyecto.

| Código | Ud | Descripción | Rendimiento | Precio | Importe |
|---|---|---|---|---|---|
| mt12fpe010b | m² | Placa de yeso con nervaduras, de 100x60 cm y de 8 mm de espesor (20 mm de espesor total, incluyendo las nervaduras), con canto recto y acabado liso, sin revestir, para cielos falsos. (material) | 0.224 | 30.15 | 6.75 |
| mt09pes010 | m³ | Pasta de yeso. (material) | 0.002 | 1339.96 | 2.68 |
| mt12psg225 | m | Perfil de acero galvanizado, para la sustentación de tabica en cielos falsos registrables. (material) | 2.100 | 21.42 | 44.98 |
| mt12psg230 | Ud | Horquilla de acero galvanizado. (material) | 0.550 | 6.69 | 3.68 |
| mt12psg231 | Ud | Pieza de empalme. (material) | 0.550 | 8.43 | 4.64 |
| op00ato010 |  | Atornillador. | 1.000 | 0.00 | 0.00 |
| mo035 | h | Escayolista. (mano de obra) | 0.544 | 64.87 | 35.29 |
| mo117 | h | Peón escayolista. (mano de obra) | 0.544 | 46.72 | 25.42 |
| % | % | Herramienta menor | 2 % | 123.44 | 2.47 |
|  |  | Costes directos |  |  | 125.91 |
