# Cielo falso registrable de lamas de PVC

- Propiedad del archivo: CYPE INGENIEROS, S.A.
- Formato: FIEBDC-3/2002
- Ámbito geográfico: Guatemala
- Divisa: GTQ
- Costes indirectos: 3.00 %
- Gastos generales: 13.00 %
- Beneficio industrial: 6.00 %
- IVA: 12.00 %

## R Revestimientos y trasdosados

### RT Cielos falsos en interiores

#### RTJ Registrables, de PVC

**RTJ010** m² Cielo falso registrable de lamas de PVC.
Cielo falso registrable suspendido, situado a una altura menor de 4 m, constituido por: ESTRUCTURA: entramado metálico oculto fijado a la losa o elemento soporte con varillas y cuelgues; LAMAS DE PVC: lamas de PVC, de 85 mm de ancho, con 15 mm de separación, color blanco. Incluso perfiles de remate perimetral, fijaciones para el anclaje de los perfiles y accesorios de montaje.
Incluye: Replanteo de los ejes de la trama modular. Señalización de los puntos de anclaje a la losa o elemento soporte. Nivelación y fijación de los perfiles perimetrales. Nivelación y suspensión de los perfiles. Corte y encaje de las lamas. Resolución de encuentros y puntos singulares. Formación de huecos para recepción de posibles elementos de anclaje y/o instalaciones.
Criterio de medición de proyecto: Superficie medida entre paramentos, según documentación gráfica de Proyecto, sin descontar huecos para instalaciones.
Criterio de medición de obra: Se medirá la superficie realmente ejecutada según especificaciones de Proyecto, sin descontar huecos para instalaciones.

| Código | Ud | Descripción | Rendimiento | Precio | Importe |
|---|---|---|---|---|---|
| mt12fpv010a | m | Lama de PVC, horizontal, de 85 mm de ancho, con 15 mm de separación, color blanco, para cielos falsos registrables con entramado oculto. (material) | 10.200 | 19.58 | 199.72 |
| mt12fpv020a | m | Perfil de unión en H de PVC, color blanco, para cielos falsos registrables de lamas. (material) | 8.000 | 13.38 | 107.04 |
| mt12fpv020e | m | Perfil de remate perimetral de PVC, color blanco, para cielos falsos registrables de lamas. (material) | 4.000 | 13.38 | 53.52 |
| mt12fpv030 | m | Soporte de suspensión de techo, de acero galvanizado, para cielos falsos registrables de lamas. (material) | 1.500 | 36.55 | 54.83 |
| mt12fac020a | Ud | Varilla metálica de acero galvanizado de 3 mm de diámetro. (material) | 3.500 | 2.71 | 9.49 |
| mt12fac021 | kg | Alambre de acero galvanizado de 0,7 mm de diámetro. (material) | 0.100 | 10.95 | 1.10 |
| op00fre010 |  | Fresadora. | 1.000 | 0.00 | 0.00 |
| op00tal010 |  | Taladro. | 1.000 | 0.00 | 0.00 |
| mo015 | h | Instalador de cielos falsos. (mano de obra) | 0.239 | 66.67 | 15.93 |
| mo082 | h | Ayudante instalador de cielos falsos. (mano de obra) | 0.239 | 48.49 | 11.59 |
| % | % | Herramienta menor | 2 % | 453.22 | 9.06 |
|  |  | Costes directos |  |  | 462.28 |
