# Librería de yeso

- Propiedad del archivo: CYPE INGENIEROS, S.A.
- Formato: FIEBDC-3/2002
- Ámbito geográfico: Guatemala
- Divisa: GTQ
- Costes indirectos: 3.00 %
- Gastos generales: 13.00 %
- Beneficio industrial: 6.00 %
- IVA: 12.00 %

## R Revestimientos y trasdosados

### RT Cielos falsos en interiores

#### RTP Prefabricados de yeso

**RTP240** m Librería de yeso.
Estantería de yeso, de 4x20x120 cm, para formación de librería, recibida con cola para yeso. Incluso accesorios de fijación.
Incluye: Replanteo y trazado en los paramentos de la situación de las piezas. Presentación y corte de las piezas. Humectación de las bases de fijación. Extendido de la cola. Colocación y rejuntado de las piezas. Repasos de encuentros entre piezas, esquinas y rincones.
Criterio de medición de proyecto: Longitud medida según documentación gráfica de Proyecto.
Criterio de medición de obra: Se medirá la longitud realmente ejecutada según especificaciones de Proyecto.

| Código | Ud | Descripción | Rendimiento | Precio | Importe |
|---|---|---|---|---|---|
| mt12rea170a | m | Estantería de yeso, de 4x20x120 cm, para formación de librería. (material) | 1.050 | 44.71 | 46.95 |
| mt09eyc030 | kg | Cola para yeso. (material) | 0.140 | 2.70 | 0.38 |
| mo035 | h | Escayolista. (mano de obra) | 0.174 | 64.87 | 11.29 |
| % | % | Herramienta menor | 2 % | 58.62 | 1.17 |
|  |  | Costes directos |  |  | 59.79 |
