# Arco de yeso

- Propiedad del archivo: CYPE INGENIEROS, S.A.
- Formato: FIEBDC-3/2002
- Ámbito geográfico: Guatemala
- Divisa: GTQ
- Costes indirectos: 3.00 %
- Gastos generales: 13.00 %
- Beneficio industrial: 6.00 %
- IVA: 12.00 %

## R Revestimientos y trasdosados

### RT Cielos falsos en interiores

#### RTP Prefabricados de yeso

**RTP260** Ud Arco de yeso.
Arco de yeso, de 22,5x9x120 cm, para adosar a pared o a pilastra, recibido con cola para yeso. Incluso accesorios de fijación.
Incluye: Replanteo de la pieza. Humectación de la base de fijación. Extendido de la cola. Colocación y rejuntado de la pieza.
Criterio de medición de proyecto: Número de unidades previstas, según documentación gráfica de Proyecto.
Criterio de medición de obra: Se medirá el número de unidades realmente colocadas según especificaciones de Proyecto.

| Código | Ud | Descripción | Rendimiento | Precio | Importe |
|---|---|---|---|---|---|
| mt12rea220a | Ud | Arco de yeso, de 22,5x9x120 cm, para adosar a pared o a pilastra. (material) | 1.050 | 304.54 | 319.77 |
| mt09eyc030 | kg | Cola para yeso. (material) | 0.330 | 2.70 | 0.89 |
| mo035 | h | Escayolista. (mano de obra) | 0.250 | 64.87 | 16.22 |
| % | % | Herramienta menor | 2 % | 336.88 | 6.74 |
|  |  | Costes directos |  |  | 343.62 |
