# Chimenea de yeso

- Propiedad del archivo: CYPE INGENIEROS, S.A.
- Formato: FIEBDC-3/2002
- Ámbito geográfico: Guatemala
- Divisa: GTQ
- Costes indirectos: 3.00 %
- Gastos generales: 13.00 %
- Beneficio industrial: 6.00 %
- IVA: 12.00 %

## R Revestimientos y trasdosados

### RT Cielos falsos en interiores

#### RTP Prefabricados de yeso

**RTP330** Ud Chimenea de yeso.
Chimenea de yeso, de 117x156x21,2 cm, formada por marco y repisa en su parte superior, recibida con cola para yeso. Incluso accesorios de fijación.
Incluye: Replanteo de la pieza. Humectación de la base de fijación. Extendido de la cola. Colocación y rejuntado de la pieza.
Criterio de medición de proyecto: Número de unidades previstas, según documentación gráfica de Proyecto.
Criterio de medición de obra: Se medirá el número de unidades realmente colocadas según especificaciones de Proyecto.

| Código | Ud | Descripción | Rendimiento | Precio | Importe |
|---|---|---|---|---|---|
| mt12rea300a | Ud | Chimenea de yeso, de 117x156x21,2 cm, formada por marco y repisa en su parte superior. (material) | 1.050 | 4111.34 | 4316.91 |
| mt09eyc030 | kg | Cola para yeso. (material) | 0.730 | 2.70 | 1.97 |
| mo035 | h | Escayolista. (mano de obra) | 0.239 | 64.87 | 15.50 |
| % | % | Herramienta menor | 2 % | 4334.38 | 86.69 |
|  |  | Costes directos |  |  | 4421.07 |
