# Espejo

- Propiedad del archivo: CYPE INGENIEROS, S.A.
- Formato: FIEBDC-3/2002
- Ámbito geográfico: Guatemala
- Divisa: GTQ
- Costes indirectos: 3.00 %
- Gastos generales: 13.00 %
- Beneficio industrial: 6.00 %
- IVA: 12.00 %

## R Revestimientos y trasdosados

### RV Vidrios

#### RVE Espejos

**RVE010** Ud Espejo.
Espejo incoloro, de 900x900 mm y 3 mm de espesor, con canteado perimetral y protegido con pintura de color plata en su cara posterior, fijado con masilla al paramento.
Incluye: Limpieza y preparación del soporte. Colocación del espejo. Limpieza final.
Criterio de medición de proyecto: Superficie medida según documentación gráfica de Proyecto.
Criterio de medición de obra: Se medirá la superficie realmente ejecutada según especificaciones de Proyecto.

| Código | Ud | Descripción | Rendimiento | Precio | Importe |
|---|---|---|---|---|---|
| mt21vsj020a | m² | Espejo incoloro, de 3 mm de espesor, protegido con pintura de color plata en su cara posterior. (material) | 0.814 | 261.75 | 213.06 |
| mt21vva030 | m | Canteado de espejo. (material) | 3.600 | 22.30 | 80.28 |
| mt21vva012 | l | Masilla de aplicación con pistola, de base neutra monocomponente. (material) | 0.085 | 142.03 | 12.07 |
| mo055 | h | Vidriero. (mano de obra) | 0.441 | 69.06 | 30.46 |
| % | % | Herramienta menor | 2 % | 335.87 | 6.72 |
|  |  | Costes directos |  |  | 342.59 |
