# Marquesina metálica para cobertura de vehículos, en estacionamiento exterior

- Propiedad del archivo: CYPE INGENIEROS, S.A.
- Formato: FIEBDC-3/2002
- Ámbito geográfico: Guatemala
- Divisa: GTQ
- Costes indirectos: 3.00 %
- Gastos generales: 13.00 %
- Beneficio industrial: 6.00 %
- IVA: 12.00 %

## U Urbanización interior de la parcela

### UC Estacionamientos

#### UCM Cubiertas metálicas

**UCM010** m² Marquesina metálica para cobertura de vehículos, en estacionamiento exterior.
Marquesina metálica para cobertura de vehículos, en estacionamiento exterior, compuesta de: CIMENTACIÓN: formada por zapatas y correas de concreto reforzado sobre capa de concreto de limpieza, realizadas con concreto f'c=210 kg/cm² (3000 psi), clase de exposición F0 S0 P0 C0, tamaño máximo del agregado 12,5 mm (1/2"), consistencia blanda, preparado en obra, y fundido con medios manuales, y acero Grado 60 (fy=4200 kg/cm²); ESTRUCTURA: formada por columnas, vigas y correas de acero A 36, en perfiles laminados en caliente, mediante uniones soldadas, con imprimación anticorrosiva realizada en taller; fijada a la cimentación mediante placas de anclaje de acero A 36, en perfil plano, con taladro central biselado y pernos de anclaje soldados de acero corrugado Grado 60 (fy=4200 kg/cm²); CUBIERTA: de lámina perfilada de acero galvanizado prelacado, de 0,6 mm de espesor, con nervios de entre 40 y 50 mm de altura de cresta, a una separación de entre 250 y 270 mm, colocada con un traslape de la chapa superior de 200 mm y un traslape lateral de un trapecio y fijada mecánicamente a correa estructural y borde lateral realizado con lámina plegada de acero galvanizado, de 0,8 mm de espesor, 30 cm de desarrollo y 3 pliegues. Incluso accesorios de fijación de las láminas y masilla de base neutra monocomponente, para sellado de juntas.
Incluye: Excavación de tierras. Formación de la capa de concreto de limpieza. Colocación de la armaduría de la cimentación. Preparación del concreto. Fundido y compactación del concreto. Colocación y nivelación de las placas de anclaje. Curado del concreto. Replanteo y marcado de ejes de columnas. Ejecución de la estructura metálica. Aplomado. Replanteo de las chapas. Corte, preparación y colocación de las láminas. Fijación mecánica de las láminas. Replanteo y colocación del remate. Fijación mecánica.
Criterio de medición de proyecto: Superficie medida en verdadera magnitud, según documentación gráfica de Proyecto.
Criterio de medición de obra: Se medirá, en verdadera magnitud, la superficie realmente ejecutada según especificaciones de Proyecto.

| Código | Ud | Descripción | Rendimiento | Precio | Importe |
|---|---|---|---|---|---|
| mt10hmf050Gae | m³ | Concreto masivo f'c=100 kg/cm² (1500 psi), clase de exposición F0 S0 P0 C0, tamaño máximo del agregado 19 mm (3/4"), consistencia blanda, premezclado, según ACI 318. (material) | 0.010 | 1188.59 | 11.89 |
| mt08aaa010a | m³ | Agua. (material) | 0.023 | 11.98 | 0.28 |
| mt01arg000q | m³ | Arena de río. (material) | 0.054 | 119.32 | 6.44 |
| mt01arg001qf | m³ | Piedrín de 1/2", de tamaño máximo 12,5 mm. (material) | 0.054 | 215.29 | 11.63 |
| mt08cem000q | kg | Cemento gris en sacos. (material) | 43.151 | 2.10 | 90.62 |
| mt07aco140a | kg | Acero en varillas corrugadas, Grado 60 (fy=4200 kg/cm²), de varios diámetros, según NTG 36011, ASTM A 615 y ASTM A 615 M. (material) | 4.140 | 7.65 | 31.67 |
| mt07aco020a | Ud | Separador homologado para cimentaciones. (material) | 0.800 | 1.22 | 0.98 |
| mt07ala001e | kg | Pletina de acero laminado A 36, según ASTM A 36, para aplicaciones estructurales. Trabajada y montada en taller, para colocar con uniones soldadas en obra. (material) | 0.470 | 21.52 | 10.11 |
| mt07ala000ab | kg | Acero laminado A 36, en perfiles laminados en caliente, según ASTM A 36, piezas simples, para aplicaciones estructurales, acabado con imprimación antioxidante. Trabajado y montado en taller, para colocar con uniones soldadas en obra. (material) | 17.500 | 12.52 | 219.10 |
| mt27pfi010 | l | Imprimación de secado rápido, formulada con resinas alquídicas modificadas y fosfato de zinc. (material) | 0.167 | 46.86 | 7.83 |
| mt13ccp010a | m² | Lámina perfilada de acero galvanizado prelacado, de 0,6 mm de espesor, con nervios de entre 40 y 50 mm de altura de cresta, a una separación de entre 250 y 270 mm e inercia entre 13 y 21 cm4. (material) | 1.050 | 59.62 | 62.60 |
| mt13ccg030g | Ud | Tornillo autorroscante de 6,5x70 mm de acero inoxidable, con arandela. (material) | 3.000 | 4.27 | 12.81 |
| mt12www030mbj | m | Lámina plegada de acero galvanizado, de 0,8 mm de espesor, 30 cm de desarrollo y 3 pliegues, para borde lateral. (material) | 0.214 | 42.60 | 9.12 |
| mt13ccg030d | Ud | Tornillo autorroscante de 6,5x130 mm de acero galvanizado, con arandela. (material) | 1.200 | 3.37 | 4.04 |
| mt21vva011 | l | Masilla de base neutra monocomponente, para sellado de juntas; para aplicar con pistola. (material) | 0.005 | 136.98 | 0.68 |
| mt13ccg040 | m | Junta de estanqueidad para láminas perfiladas de acero. (material) | 0.200 | 25.79 | 5.16 |
| mq01ret020b | h | Retrocargadora sobre neumáticos, de 70 kW. (maquinaria) | 0.100 | 298.52 | 29.85 |
| mq06hor010 | h | Concretera mecánica eléctrica con una capacidad de amasado de 160 l. (maquinaria) | 0.070 | 25.18 | 1.76 |
| mq08sol010 | h | Equipo de oxicorte, con acetileno como combustible y oxígeno como comburente. (maquinaria) | 0.010 | 60.24 | 0.60 |
| mq08sol020 | h | Equipo y elementos auxiliares para soldadura eléctrica. (maquinaria) | 0.601 | 24.99 | 15.02 |
| op00ciz010 |  | Cizalla. | 1.000 | 0.00 | 0.00 |
| op00roe010 |  | Roedora. | 1.000 | 0.00 | 0.00 |
| op00cor020 |  | Cortadora manual de metal, de disco. | 1.000 | 0.00 | 0.00 |
| au00auh040 |  | Vibrador de concreto, eléctrico. | 1.000 | 0.00 | 0.00 |
| mo113 | h | Peón mampostero. (mano de obra) | 0.114 | 46.72 | 5.33 |
| mo112 | h | Peón mampostero capacitado. (mano de obra) | 0.120 | 47.49 | 5.70 |
| mo045 | h | Fundidor de productos del concreto. (mano de obra) | 0.005 | 67.51 | 0.34 |
| mo092 | h | Ayudante fundidor de productos del concreto. (mano de obra) | 0.033 | 50.43 | 1.66 |
| mo043 | h | Armador. (mano de obra) | 0.070 | 67.51 | 4.73 |
| mo090 | h | Ayudante de armador. (mano de obra) | 0.104 | 50.43 | 5.24 |
| mo047 | h | Montador de estructura metálica. (mano de obra) | 0.307 | 67.51 | 20.73 |
| mo094 | h | Ayudante de montador de estructura metálica. (mano de obra) | 0.307 | 50.43 | 15.48 |
| mo051 | h | Montador de cerramientos industriales. (mano de obra) | 0.337 | 66.67 | 22.47 |
| mo098 | h | Ayudante de montador de cerramientos industriales. (mano de obra) | 0.169 | 48.49 | 8.19 |
| % | % | Herramienta menor | 4 % | 622.06 | 24.88 |
|  |  | Costes directos |  |  | 646.94 |
