# Concreto lanzado, para vaso de piscina

- Propiedad del archivo: CYPE INGENIEROS, S.A.
- Formato: FIEBDC-3/2002
- Ámbito geográfico: Guatemala
- Divisa: GTQ
- Costes indirectos: 3.00 %
- Gastos generales: 13.00 %
- Beneficio industrial: 6.00 %
- IVA: 12.00 %

## U Urbanización interior de la parcela

### UP Piscinas

#### UPG Vasos, ménsulas y escaleras

**UPG010** m² Concreto lanzado, para vaso de piscina.
Concreto f'c=350 kg/cm² (5000 psi), clase de exposición F3 S0 P1 C2, tamaño máximo del agregado 12,5 mm, consistencia blanda, lanzado por vía húmeda para formación de paramento horizontal de vaso de piscina, de 15 cm de espesor, con doble electromalla tipo 6x6 10/10 de acero Grado 70, con barras separadas 15,24x15,24 cm de Ø 3,43 mm, y armaduría de refuerzo de acero Grado 60 (fy=4200 kg/cm²), cuantía 4 kg/m³, sin juntas de dilatación. Incluso alambre de atar y separadores.
Incluye: Preparación de la superficie soporte. Colocación de la electromalla. Colocación de la armaduría de refuerzo. Proyección del concreto en capas sucesivas.
Criterio de medición de proyecto: Superficie medida según documentación gráfica de Proyecto.
Criterio de medición de obra: Se medirá la superficie realmente ejecutada según especificaciones de Proyecto.

| Código | Ud | Descripción | Rendimiento | Precio | Importe |
|---|---|---|---|---|---|
| mt07ame120aa | m² | Electromalla tipo 6x6 10/10 de acero Grado 70, con barras lisas separadas 15,24x15,24 cm de 3,43 mm de diámetro, según ASTM A 185 y ASTM A 497. (material) | 2.200 | 6.83 | 15.03 |
| mt07aco140a | kg | Acero en varillas corrugadas, Grado 60 (fy=4200 kg/cm²), de varios diámetros, según NTG 36011, ASTM A 615 y ASTM A 615 M. (material) | 4.200 | 7.65 | 32.13 |
| mt08var050 | kg | Alambre galvanizado para atar, de 1,30 mm de diámetro. (material) | 0.048 | 11.98 | 0.58 |
| mt07aco020d | Ud | Separador homologado para muros. (material) | 4.000 | 0.51 | 2.04 |
| mt10hes200b | m³ | Concreto para lanzar, f'c=350 kg/cm² (5000 psi), clase de exposición F3 S0 P1 C2, tamaño máximo del agregado 12,5 mm, consistencia blanda, con una dosificación de cemento de 400 kg/m³, premezclado. (material) | 0.155 | 1130.34 | 175.20 |
| mq06gun010 | h | Equipo para lanzar concreto de concreto por vía húmeda 33 kW. (maquinaria) | 0.700 | 255.44 | 178.81 |
| mo043 | h | Armador. (mano de obra) | 0.083 | 67.51 | 5.60 |
| mo090 | h | Ayudante de armador. (mano de obra) | 0.087 | 50.43 | 4.39 |
| mo041 | h | Mampostero de obra civil. (mano de obra) | 0.562 | 64.87 | 36.46 |
| mo087 | h | Ayudante de mampostero de obra civil. (mano de obra) | 0.238 | 48.49 | 11.54 |
| % | % | Herramienta menor | 3 % | 461.78 | 13.85 |
|  |  | Costes directos |  |  | 475.63 |
