# Puerta cancela en vallado de parcela

- Propiedad del archivo: CYPE INGENIEROS, S.A.
- Formato: FIEBDC-3/2002
- Ámbito geográfico: Guatemala
- Divisa: GTQ
- Costes indirectos: 3.00 %
- Gastos generales: 13.00 %
- Beneficio industrial: 6.00 %
- IVA: 12.00 %

## U Urbanización interior de la parcela

### UV Cerramientos exteriores

#### UVP Puertas

**UVP010** Ud Puerta cancela en vallado de parcela.
Puerta cancela de lámina de acero galvanizado, acabado lacado, de una hoja abatible, dimensiones 300x200 cm, perfiles rectangulares en marco zócalo inferior realizado con lámina troqueladas con indentaciones de 1,2 mm de espesor a dos caras, para acceso de vehículos. Apertura manual. Incluso bisagras o anclajes metálicos laterales de los bastidores, armaduría portante de la cancela y recibidos a obra, elementos de anclaje, herrajes de seguridad y cierre, acabado con imprimación antioxidante y accesorios.
Incluye: Replanteo. Colocación y montaje del poste de fijación. Instalación de la puerta cancela. Fundido del concreto. Montaje del sistema de apertura. Montaje del sistema de accionamiento. Repaso y engrase de mecanismos.
Criterio de medición de proyecto: Número de unidades previstas, según documentación gráfica de Proyecto.
Criterio de medición de obra: Se medirá el número de unidades realmente ejecutadas según especificaciones de Proyecto.

| Código | Ud | Descripción | Rendimiento | Precio | Importe |
|---|---|---|---|---|---|
| mt10hmf050Gee | m³ | Concreto masivo f'c=240 kg/cm² (3500 psi), clase de exposición F0 S0 P0 C0, tamaño máximo del agregado 19 mm (3/4"), consistencia blanda, premezclado, según ACI 318. (material) | 0.090 | 1371.89 | 123.47 |
| mt08aaa010a | m³ | Agua. (material) | 0.012 | 11.92 | 0.14 |
| mt01arg005a | t | Arena de cantera, para mortero preparado en obra. (material) | 0.098 | 162.52 | 15.93 |
| mt08cem000q | kg | Cemento gris en sacos. (material) | 15.000 | 2.09 | 31.35 |
| mt26vpc010a | m² | Puerta cancela metálica en valla exterior, para acceso de vehículos, una hoja abatible, de lámina de acero galvanizado, acabado lacado con bisagras o anclajes metálicos laterales de los bastidores, armaduría portante de la cancela, elementos de anclaje, herrajes de seguridad y cierre, acabado con imprimación antioxidante y accesorios. (material) | 6.000 | 3188.88 | 19133.28 |
| mq06hor010 | h | Concretera mecánica eléctrica con una capacidad de amasado de 160 l. (maquinaria) | 0.042 | 24.91 | 1.05 |
| au00auh040 |  | Vibrador de concreto, eléctrico. | 1.000 | 0.00 | 0.00 |
| mo041 | h | Mampostero de obra civil. (mano de obra) | 3.592 | 59.07 | 212.18 |
| mo087 | h | Ayudante de mampostero de obra civil. (mano de obra) | 4.114 | 44.16 | 181.67 |
| mo018 | h | Herrero. (mano de obra) | 1.176 | 59.84 | 70.37 |
| mo059 | h | Ayudante de herrero. (mano de obra) | 1.176 | 44.24 | 52.03 |
| % | % | Herramienta menor | 2 % | 19821.47 | 396.43 |
|  |  | Costes directos |  |  | 20217.90 |
