# Prueba de baldosas de mosaico granítico

- Propiedad del archivo: CYPE INGENIEROS, S.A.
- Formato: FIEBDC-3/2002
- Ámbito geográfico: Guatemala
- Divisa: GTQ
- Costes indirectos: 3.00 %
- Gastos generales: 13.00 %
- Beneficio industrial: 6.00 %
- IVA: 12.00 %

## X Control de calidad y pruebas

### XB Pisos

#### XBT De mosaico granítico

**XBT010** Ud Prueba de baldosas de mosaico granítico.
Pruebas a realizar en laboratorio acreditado en el área técnica correspondiente, sobre una muestra de baldosa de mosaico granítico de uso exterior, tomada en obra, para la determinación de las siguientes características: características geométricas, aspecto y textura. Incluso desplazamiento a obra e informe de resultados.
Incluye: Desplazamiento a obra. Toma de muestras. Realización de pruebas. Redacción de informe de los resultados de las pruebas realizadas.
Criterio de medición de proyecto: Prueba a realizar, según documentación del Plan de control de calidad.

| Código | Ud | Descripción | Rendimiento | Precio | Importe |
|---|---|---|---|---|---|
| mt49des010 | Ud | Repercusión de desplazamiento a obra para la toma de muestras. (material) | 1.000 | 6.08 | 6.08 |
| mt49bco020 | Ud | Toma en obra de muestras de baldosa de cemento (hidráulica, pasta y mosaico granítico), cuyo peso no exceda de 50 kg. (material) | 1.000 | 255.47 | 255.47 |
| mt49bco130a | Ud | Prueba para determinar las características geométricas, aspecto y textura de una muestra de baldosa de cemento (hidráulica, pasta y mosaico granítico) para uso exterior. (material) | 1.000 | 242.98 | 242.98 |
| mt49bco030 | Ud | Informe de resultados de las pruebas realizadas sobre una muestra de baldosa de cemento (hidráulica, pasta y mosaico granítico). (material) | 1.000 | 789.32 | 789.32 |
| % | % | Herramienta menor | 2 % | 1293.85 | 25.88 |
|  |  | Costes directos |  |  | 1319.73 |
