# Transporte, puesta en obra y retirada de equipo completo para hinca de pilotes

- Propiedad del archivo: CYPE Ingenieros S.A.
- Formato: FIEBDC-3/2016
- Programa: Generador de precios de la construcción. CYPE Ingenieros, S.A.
- Fecha: 26/04/2024
- Ámbito geográfico: Guatemala
- Divisa: GTQ
- Costes indirectos: 3 %
- Gastos generales: 13 %
- Beneficio industrial: 6 %
- IVA: 12 %

## C Cimentaciones

### CP Profundas

#### CPP Pilotes prefabricados

**CPP001** Ud Transporte, puesta en obra y retirada de equipo completo para hinca de pilotes.
Transporte, puesta en obra y retirada de equipo completo para hinca de pilotes en el terreno, a una distancia de hasta 50 km.
Criterio de valoración económica: El precio incluye el desplazamiento a la obra del personal especializado.
Incluye: Transporte a la obra. Montaje del equipo. Desmontaje del equipo. Retirada del equipo.
Criterio de medición de proyecto: Número de unidades previstas, según documentación gráfica de Proyecto.
Criterio de medición de obra: Se medirá el número de unidades realmente ejecutadas según especificaciones de Proyecto.

| Código | Ud | Descripción | Rendimiento | Precio | Importe |
|---|---|---|---|---|---|
| mq03pip010a | Ud | Transporte, puesta en obra y retirada de equipo completo para hinca de pilotes prefabricados, a una distancia de hasta 50 km. (maquinaria) | 1 | 54996.95 | 54996.950 |
| % | % | Herramienta menor | 2 % | 54996.950 | 1099.939 |
|  |  | Costes directos |  |  | 56096.889 |
