# Pantalla autoportante de tablestacas metálicas

- Propiedad del archivo: CYPE Ingenieros S.A.
- Formato: FIEBDC-3/2016
- Programa: Generador de precios de la construcción. CYPE Ingenieros, S.A.
- Fecha: 26/04/2024
- Ámbito geográfico: Guatemala
- Divisa: GTQ
- Costes indirectos: 3 %
- Gastos generales: 13 %
- Beneficio industrial: 6 %
- IVA: 12 %

## C Cimentaciones

### CT Tablestacas

#### CTA Pantallas autoportantes

**CTA010** m² Pantalla autoportante de tablestacas metálicas.
Pantalla autoportante de tablestacas metálicas traslapadas, hincadas en el terreno de manera provisional, hasta alcanzar como máximo 5 m de profundidad en terreno de arenas, formada por perfiles metálicos de acero laminado, con forma troquelada con indentaciones de 600 mm de ancho de perfil, 8 mm de espesor y módulo de resistencia de 242 cm³/m de pared.
Incluye: Disposición de guías. Hinca de las tablestacas. Extracción de las tablestacas.
Criterio de medición de proyecto: Superficie medida según documentación gráfica de Proyecto.
Criterio de medición de obra: Se medirá la superficie realmente ejecutada según especificaciones de Proyecto.

| Código | Ud | Descripción | Rendimiento | Precio | Importe |
|---|---|---|---|---|---|
| mt07tmt010a | m² | Tablestaca recuperable para 25 usos formada por perfiles de acero laminado con forma troquelada con indentaciones, de 600 mm de ancho de perfil y 8 mm de espesor, con un módulo resistente de 242 cm³/m de pared; sistema de unión mediante traslape. (material) | 1 | 53.95 | 53.950 |
| mq07gte010c | h | Grúa autopropulsada de brazo telescópico con una capacidad de elevación de 30 t y 27 m de altura máxima de trabajo. (maquinaria) | 0.285 | 541.88 | 154.436 |
| mq03tab010 | h | Martillo percutor de doble efecto, con motor. (maquinaria) | 0.285 | 1590.95 | 453.421 |
| mo089 | h | Ayudante mampostero especialista en concreto armado. (mano de obra) | 0.327 | 45.92 | 15.016 |
| % | % | Herramienta menor | 2 % | 676.823 | 13.536 |
|  |  | Costes directos |  |  | 690.359 |

Residuos:
- colocación: mt07tmt010a; factor de residuo 1

## Recursos

**mt07tmt010a** m² Tablestaca recuperable para 25 usos formada por perfiles de acero laminado con forma troquelada con indentaciones
Datos técnicos: Coste energético 38.927 MJ; Emisión de CO2 2.020 kg; Código LER 17 04 05; Masa del elemento 3.96 kg; Volumen 0.001886 m3
