# Desmontaje de hoja de closet empotrado

- Propiedad del archivo: CYPE Ingenieros S.A.
- Formato: FIEBDC-3/2016
- Programa: Generador de precios de la construcción. CYPE Ingenieros, S.A.
- Fecha: 26/04/2024
- Ámbito geográfico: Guatemala
- Divisa: GTQ
- Costes indirectos: 3 %
- Gastos generales: 13 %
- Beneficio industrial: 6 %
- IVA: 12 %

## D Demoliciones

### DL Carpintería, vidrios y protecciones solares

#### DLA Armarios

**DLA020** Ud Desmontaje de hoja de closet empotrado.
Desmontaje de hoja de closet empotrado de madera, con medios manuales, y carga manual sobre camión o contenedor.
Incluye: Desmontaje del elemento. Retirada y acopio del material desmontado. Limpieza de los restos de obra. Carga manual del material desmontado y restos de obra sobre camión o contenedor.
Criterio de medición de proyecto: Número de unidades previstas, según documentación gráfica de Proyecto.
Criterio de medición de obra: Se medirá el número de unidades realmente desmontadas según especificaciones de Proyecto.

| Código | Ud | Descripción | Rendimiento | Precio | Importe |
|---|---|---|---|---|---|
| mo017 | h | Carpintero. (mano de obra) | 0.109 | 59.92 | 6.531 |
| mo058 | h | Ayudante de carpintero. (mano de obra) | 0.109 | 44.43 | 4.843 |
| % | % | Herramienta menor | 2 % | 11.374 | 0.227 |
|  |  | Costes directos |  |  | 11.601 |

Residuos:
- demolición: ruo170201 Madera. (componente de residuo); rendimiento 19.78 kg; Código LER 17 02 01; Masa del elemento 1 kg; Volumen 0.000909 m3
