# Desmontaje con medios manuales de puerta de vidrio templado de 2190x796 mm de espesor, sin deteriorar los elementos constructivos a los que se sujeta, y carga manual sobre camión o contenedor

- Propiedad del archivo: CYPE INGENIEROS, S.A.
- Formato: FIEBDC-3/2002
- Ámbito geográfico: Guatemala
- Divisa: GTQ
- Costes indirectos: 3.00 %
- Gastos generales: 13.00 %
- Beneficio industrial: 6.00 %
- IVA: 12.00 %

**DLV070** Ud Desmontaje con medios manuales de puerta de vidrio templado de 2190x796 mm de espesor, sin deteriorar los elementos constructivos a los que se sujeta, y carga manual sobre camión o contenedor.
Desmontaje con medios manuales de puerta de vidrio templado de 2190x796 mm de espesor, sin deteriorar los elementos constructivos a los que se sujeta, y carga manual sobre camión o contenedor.
Incluye: Desmontaje del elemento. Retirada y acopio del material desmontado. Limpieza de los restos de obra. Carga manual del material desmontado y restos de obra sobre camión o contenedor.
Criterio de medición de proyecto: Superficie medida según documentación gráfica de Proyecto.
Criterio de medición de obra: Se medirá la superficie realmente desmontada según especificaciones de Proyecto.
Criterio de valoración económica: El precio incluye el desmontaje de los accesorios y de los herrajes.

| Código | Ud | Descripción | Rendimiento | Precio | Importe |
|---|---|---|---|---|---|
| mo055 | h | Vidriero. (mano de obra) | 0.976 | 44.60 | 43.53 |
| mo110 | h | Ayudante de vidriero. (mano de obra) | 0.976 | 33.16 | 32.36 |
| % | % | Herramienta menor | 2 % | 75.89 | 1.52 |
|  |  | Costes directos |  |  | 77.41 |
