# Revestimiento exterior de fachada ventilada, con piezas de gran formato de gres porcelánico

- Propiedad del archivo: CYPE Ingenieros S.A.
- Formato: FIEBDC-3/2016
- Programa: Generador de precios de la construcción. CYPE Ingenieros, S.A.
- Fecha: 26/04/2024
- Ámbito geográfico: Guatemala
- Divisa: GTQ
- Costes indirectos: 3 %
- Gastos generales: 13 %
- Beneficio industrial: 6 %
- IVA: 12 %

## F Fachadas y particiones

### FA Fachadas ventiladas

#### FAG Revestimiento exterior cerámico

**FAG005** m² Revestimiento exterior de fachada ventilada, con piezas de gran formato de gres porcelánico.
Revestimiento exterior de fachada ventilada, con piezas de gran formato de gres porcelánico esmaltado, acabado pulido, de 500x1000x10 mm, gama media, capacidad de absorción de agua E<0,5%; colocación mediante el sistema de anclaje visto de grapa, sobre subestructura soporte regulable en las tres direcciones, de aleación de aluminio EN AW-6063 T6. Incluso tirafondos y anclajes mecánicos de expansión de acero inoxidable A2, para la fijación de la subestructura soporte.
Criterio de valoración económica: El precio no incluye el aislamiento térmico ni la resolución de puntos singulares.
Incluye: Limpieza y preparación de la superficie soporte. Replanteo de las juntas de dilatación y paños de trabajo. Replanteo del despiece del revestimiento y de los puntos de anclaje de la subestructura soporte. Montaje de las escuadras. Fijación de los perfiles verticales. Preparación del revestimiento. Aplomado, nivelación y alineación del revestimiento. Fijación definitiva del revestimiento a la subestructura soporte. Realización de todos los trabajos necesarios para la resolución de los huecos. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt19abp100ypbb | m² | Piezas de gran formato de gres porcelánico esmaltado, acabado pulido, de 500x1000x10 mm, gama media, capacidad de absorción de agua E<0,5%; con el precio incrementado el 5% en concepto de piezas especiales para la resolución de puntos singulares. (material) | 1 | 263.42 | 263.420 |
| mt19pag020gpba | m² | Subestructura soporte regulable en las tres direcciones, para la sustentación del revestimiento exterior, con piezas de gran formato de gres porcelánico, de 500x1000 mm y de entre 8 y 10,5 mm de espesor, mediante el sistema de anclaje visto de grapa, formada por: perfiles verticales en C de aluminio extruido de aleación 6063 con tratamiento térmico T6, grapas con uña vista de aluminio extruido de aleación 6063 con tratamiento térmico T6, escuadras de carga y escuadras de apoyo de 60x40x100x4 mm, de aluminio extruido de aleación 6063 con tratamiento térmico T6; con tirafondos de acero inoxidable A2 y tacos de nylon para la fijación de los perfiles a la hoja principal (fck>=150 kp/cm²) cada 1,50 m como máximo y anclajes mecánicos de expansión, de acero inoxidable A2 para la fijación de los perfiles a la losa (aproximadamente 3 m de altura libre). (material) | 1 | 161.48 | 161.480 |
| mo052 | h | Montador de fachadas prefabricadas. (mano de obra) | 0.871 | 60.7 | 52.870 |
| mo099 | h | Ayudante de montador de fachadas prefabricadas. (mano de obra) | 0.871 | 44.16 | 38.463 |
| % | % | Herramienta menor | 2 % | 516.233 | 10.325 |
|  |  | Costes directos |  |  | 526.558 |

Residuos:
- colocación: mt19abp100ypbb; factor de residuo 0.0317816
- colocación: mt19pag020gpba; factor de residuo 0.0411563

## Recursos

**mt19abp100ypbb** m² Piezas de gran formato de gres porcelánico esmaltado
Datos técnicos: Coste energético 269.388 MJ; Emisión de CO2 13.223 kg; Código LER 17 01 03; Masa del elemento 23 kg; Volumen 0.0184 m3
Residuos:
- embalaje: re150101 Envases de papel y cartón. (componente de residuo); rendimiento 0.188 kg; Código LER 15 01 01; Masa del elemento 1 kg; Volumen 0.001333 m3
- embalaje: re170201 Madera. (componente de residuo); rendimiento 0.025 kg; Código LER 17 02 01; Masa del elemento 1 kg; Volumen 0.000909 m3

**mt19pag020gpba** m² Subestructura soporte regulable en las tres direcciones
Datos técnicos: Coste energético 337.497 MJ; Emisión de CO2 24.802 kg; Código LER 17 04 02; Masa del elemento 3 kg; Volumen 0.002 m3
Residuos:
- embalaje: re170203 Plástico. (componente de residuo); rendimiento 0.017 kg; Código LER 17 02 03; Masa del elemento 1 kg; Volumen 0.001667 m3
