# Remate decorativo, de lámina perforada de acero galvanizado

- Propiedad del archivo: CYPE Ingenieros S.A.
- Formato: FIEBDC-3/2016
- Programa: Generador de precios de la construcción. CYPE Ingenieros, S.A.
- Fecha: 21/06/2025
- Ámbito geográfico: Guatemala
- Divisa: GTQ
- Costes indirectos: 3 %
- Gastos generales: 13 %
- Beneficio industrial: 6 %
- IVA: 12 %

## H Remates y ayudas

### HR Remates de fachada

#### HRA De acero galvanizado

**HRA200** m² Remate decorativo, de lámina perforada de acero galvanizado.
Remate decorativo, de lámina perforada de acero galvanizado, con perforaciones cuadradas, C20 U40, de 20 mm de lado y 40 mm de distancia entre centros de dos perforaciones contiguas, de 1 mm de espesor y con un 25% de la superficie perforada; fijación a estructura metálica mediante soldadura en todo su perímetro.
Incluye: Replanteo de las piezas. Corte de las piezas. Colocación, aplomado, nivelación y alineación. Resolución de encuentros y de puntos singulares.
Criterio de medición de proyecto: Superficie medida según documentación gráfica de Proyecto.
Criterio de medición de obra: Se medirá la superficie realmente ejecutada según especificaciones de Proyecto.

| Código | Ud | Descripción | Rendimiento | Precio | Importe |
|---|---|---|---|---|---|
| mt26aha020va | m² | Lámina perforada de acero galvanizado, con perforaciones cuadradas, C20 U40, de 20 mm de lado y 40 mm de distancia entre centros de dos perforaciones contiguas, de 1 mm de espesor y con un 25% de la superficie perforada. (material) | 1 | 177.14 | 177.140 |
| mq08sol020 | h | Equipo y elementos auxiliares para soldadura eléctrica. (maquinaria) | 1 | 24.99 | 24.990 |
| mo018 | h | Herrero. (mano de obra) | 0.109 | 65.74 | 7.166 |
| mo059 | h | Ayudante de herrero. (mano de obra) | 0.109 | 48.6 | 5.297 |
| % | % | Herramienta menor | 2 % | 214.593 | 4.292 |
|  |  | Costes directos |  |  | 218.885 |

Residuos:
- colocación: mt26aha020va; factor de residuo 0.010223

## Recursos

**mt26aha020va** m² Lámina perforada de acero galvanizado
Datos técnicos: Coste energético 152.491 MJ; Emisión de CO2 13.861 kg; Código LER 17 04 05; Masa del elemento 4.7 kg; Volumen 0.002238 m3
Residuos:
- embalaje: re170203 Plástico. (componente de residuo); rendimiento 0.028 kg; Código LER 17 02 03; Masa del elemento 1 kg; Volumen 0.001667 m3
