# Pieza de remate de acero prelacado

- Propiedad del archivo: CYPE Ingenieros S.A.
- Formato: FIEBDC-3/2016
- Programa: Generador de precios de la construcción. CYPE Ingenieros, S.A.
- Fecha: 26/04/2024
- Ámbito geográfico: Guatemala
- Divisa: GTQ
- Costes indirectos: 3 %
- Gastos generales: 13 %
- Beneficio industrial: 6 %
- IVA: 12 %

## H Remates y ayudas

### HR Remates de fachada

#### HRR De acero prelacado

**HRR100** m Pieza de remate de acero prelacado.
Pieza de remate de lámina plegada de acero prelacado, espesor 0,6 mm, desarrollo 150 mm y 2 pliegues; fijación con tornillos autotaladrantes de acero galvanizado, y sellado de las juntas entre piezas y, en su caso, de las uniones con los muros con sellador adhesivo monocomponente.
Incluye: Replanteo de las piezas. Corte de las piezas. Colocación, aplomado, nivelación y alineación. Resolución de encuentros y de puntos singulares. Sellado de juntas y limpieza.
Criterio de medición de proyecto: Longitud medida según documentación gráfica de Proyecto.
Criterio de medición de obra: Se medirá la longitud realmente ejecutada según especificaciones de Proyecto.

| Código | Ud | Descripción | Rendimiento | Precio | Importe |
|---|---|---|---|---|---|
| mt12www050 | Ud | Tornillo autotaladrante de acero galvanizado. (material) | 2 | 0.48 | 0.960 |
| mt20rca010ja | m | Pieza de remate de lámina plegada de acero prelacado, espesor 0,6 mm, desarrollo 150 mm y 2 pliegues. (material) | 1 | 41.4 | 41.400 |
| mt22www010d | Ud | Cartucho de 290 ml de sellador adhesivo monocomponente, neutro, superelástico, a base de polímero MS, color transparente, con resistencia a la intemperie y a los rayos UV y elongación hasta rotura 750%. (material) | 0.2 | 46.35 | 9.270 |
| mo018 | h | Herrero. (mano de obra) | 0.109 | 59.84 | 6.523 |
| mo059 | h | Ayudante de herrero. (mano de obra) | 0.109 | 44.24 | 4.822 |
| % | % | Herramienta menor | 2 % | 62.975 | 1.260 |
|  |  | Costes directos |  |  | 64.235 |

Residuos:
- colocación: mt12www050 Tornillo autotaladrante de acero galvanizado; factor de residuo 0.0052381
- colocación: mt20rca010ja Pieza de remate de lámina plegada de acero prelacado, espesor 0,6 mm, desarrollo 150 mm y 2 pliegues; factor de residuo 0.00766952
- colocación: mt22www010d; factor de residuo 0.06

## Recursos

**mt12www050** Ud Tornillo autotaladrante de acero galvanizado
Datos técnicos: Coste energético 0.053 MJ; Emisión de CO2 0.006 kg; Código LER 17 04 05; Masa del elemento 0.0021 kg
Residuos:
- embalaje: re150101 Envases de papel y cartón. (componente de residuo); rendimiento 0.001 kg; Código LER 15 01 01; Masa del elemento 1 kg; Volumen 0.001333 m3

**mt20rca010ja** m Pieza de remate de lámina plegada de acero prelacado, espesor 0,6 mm, desarrollo 150 mm y 2 pliegues
Datos técnicos: Coste energético 7.641 MJ; Emisión de CO2 0.395 kg; Código LER 17 04 05; Masa del elemento 0.702 kg; Volumen 0.000334 m3
Residuos:
- embalaje: re170203 Plástico. (componente de residuo); rendimiento 0.008 kg; Código LER 17 02 03; Masa del elemento 1 kg; Volumen 0.001667 m3

**mt22www010d** Ud Cartucho de 290 ml de sellador adhesivo monocomponente
Datos técnicos: Coste energético 70.388 MJ; Emisión de CO2 3.428 kg; Código LER 17 09 04; Masa del elemento 0.421 kg; Volumen 0.000281 m3
Residuos:
- embalaje: re170203 Plástico; rendimiento 0.1 kg
