# Cable de 25 pares (25x2x0,50 mm)

- Propiedad del archivo: CYPE INGENIEROS, S.A.
- Formato: FIEBDC-3/2002
- Ámbito geográfico: Guatemala
- Divisa: GTQ
- Costes indirectos: 3.00 %
- Gastos generales: 13.00 %
- Beneficio industrial: 6.00 %
- IVA: 12.00 %

**IAF070** m Cable de 25 pares (25x2x0,50 mm), categoría 3, con conductor unifilar de cobre, aislamiento de polietileno, pantalla de cinta de aluminio con hilo de drenaje y vaina exterior de PVC no propagador de la llama de 10,7 mm de diámetro de color gris. Incluso accesorios y elementos de sujeción.
Cable de 25 pares (25x2x0,50 mm), categoría 3, con conductor unifilar de cobre, aislamiento de polietileno, pantalla de cinta de aluminio con hilo de drenaje y vaina exterior de PVC no propagador de la llama de 10,7 mm de diámetro de color gris. Incluso accesorios y elementos de sujeción.
Incluye: Tendido de cables.
Criterio de medición de proyecto: Longitud medida según documentación gráfica de Proyecto.
Criterio de medición de obra: Se medirá la longitud realmente ejecutada según especificaciones de Proyecto.

| Código | Ud | Descripción | Rendimiento | Precio | Importe |
|---|---|---|---|---|---|
| mt40mto120a | m | Cable de 25 pares (25x2x0,50 mm), categoría 3, con conductor unifilar de cobre, aislamiento de polietileno, pantalla de cinta de aluminio con hilo de drenaje y vaina exterior de PVC no propagador de la llama de 10,7 mm de diámetro de color gris. (material) | 1.000 | 69.11 | 69.11 |
| mo001 | h | Instalador de telecomunicaciones. (mano de obra) | 0.054 | 42.94 | 2.32 |
| mo056 | h | Ayudante instalador de telecomunicaciones. (mano de obra) | 0.054 | 30.95 | 1.67 |
| % | % | Herramienta menor | 2 % | 73.10 | 1.46 |
|  |  | Costes directos |  |  | 74.56 |
